# Franz-Marc-Schule Geretsried
Angebotsaufforderung (GAEB DA XML 3.3, DA83)
Projekt: 713 FMS GER
Währung: EUR
Erstellt mit: CaliforniaX by G&W Software AG, CaliforniaX V25.1.03, 19.06.2026

## Deckblatt
Angebot / Leistungsverzeichnis
Baumeisterarbeiten / 303

| Bauvorhaben: | Franz-Marc-Schule Geretsried - Sanierung Turnhalle / Robert-Schumann-Weg 5 \| 82538 Geretsried |
| --- | --- |
| Bauherr: | Landkreis Bad Tölz-Wolfratshausen / Prof.-Max-Lange-Platz 1 \| 83646 Bad Tölz |
| Angebotsabgabe: / / Angebotseröffnung: | Elektronisch über Vergabeplattform / / 11.08.2026, 10:00 Uhr, |
| Beginn der Leistung: | 44. KW 2026 |
| Ende der Leistung: | 51. KW 2026 |

| Angebotssumme: | Summe Netto: | € |
| --- | --- | --- |
|  | 19% MwSt. | € |
|  | Summe Brutto: | € |

| geprüfte Angebotssumme: | Summe Netto: | € |
| --- | --- | --- |
|  | 19% MwSt. | € |
|  | Summe Brutto: | € |

## 303 Baumeisterarbeiten
Datum: 19.06.2026

*Hinweis: Baubeschreibung*
1  Allgemeines
Der Landkreis Bad Tölz-Wolfratshausen beabsichtigt die Einfachturnhalle der Franz-Marc-Schule Geretsried (Sonderpädagogisches Förderzentrum Geretsried), Robert Schumann Weg 5 in 82538 Geretsried grundlegend zu sanieren.
Das zu sanierende Gebäude wurde Mitte der 70er Jahre als Stahlbeton-Skelettbau mit Trapezblechelemente als Decken erstellt. Die Innenwände wurden teils massiv und teils als leichte Trockenbauwände errichtet. An der Fassade wurden massive Brüstungen erstellt, welche gedämmt und mit vorgehängten Fertigteil-Fassadenelementen verblendet wurden.
Das Gebäude entspricht weitestgehend dem Bauzustand bei Errichtung.

2  Bauablauf
Der Schulbetrieb im angrenzenden, bereits kernsanierten Schulgebäude (Bauabschnitt 1 und 2), wird während des gesamten Sanierungszeitraums der Turnhalle weitergeführt.

Die Sanierung erfolgt in drei zwei Schritten:

Im ersten Schrott erfolgt die Errichtung einer provisorischen Baustellenzufahrt, die Verlegung einer neuen Kanalanbindung von einem bereits neu erstellten Revisionsschacht auf dem Gelände bis zur Außenkante des Turnhallengebäudes. Diese Maßnahmen finden in den Sommerferien 2026 statt.

Im zweiten Schritt wird der Baukörper vollständig entkernt, einschließlich Dachabdichtung und Dämmung, sowie der vorgeblendeten Stahlbeton-Fassaden- elemente.

Im dritten Schritt werden Teile der Bestandsbodenplatte erneuert inkl. Verlegung neuer Schmutzwasserrohre unter der neuen Bodenplatte. Sodann erhält die Fassade eine Dämmung und die Fenster werden erneuert. Im Anschluss erfolgt ein vollständiger Neuausbau der Gebäudes einschließlich der kompletten Haustechnik mit Anschluss an die Schnittstellen des ersten und zweiten Bauabschnitts. Die neuen Räume beherbergen neben der Turnhalle selbst insbesondere auch neue Sanitärräume, einen Brennraum für keramische Arbeiten der Schule, einen Technikbereich und ein Lager.

Die Nutzung der Turnhalle wird im Sanierungszeitraum auf andere Sportstätten der Stadt Geretsried ausgelagert.

3  Baustellensituation/Örtliche Verhältnisse
Das Gebäude ist über den Robert Schumann Weg erreichbar. Die Baustelleneinrichtung kann während des 3. Bauabschnitts im Bereich des Pausenhofes vor der Turnhalle in Abstimmung mit der Bauleitung eingerichtet werden. Außerhalb dieser Flächen können keine Flächen zur Verfügung gestellt werden. Das Gebäude ist nur über die BE-Fläche anfahrbar. Eine direkte LKW-Zufahrt ist nur eingeschränkt über die provisorische Baustellenzufahrt möglich. Das Gebäude ist nur von einer Seite anfahrbar. Sämtliches Material und Werkzeuge sind entsprechend zu vertragen.

Arbeiten samstags sind nach Abstimmung mit der Bauleitung möglich.

Weitere Hinweise
- Die Anschlüsse für Strom und Wasser werden bauseits durch die Gewerke Abbruch bzw. Baumeister bereitgestellt.
- Eine bauseitige Transporthilfe steht, soweit nicht als eigene LV-Position explizit ausgeschrieben, nicht zur Verfügung. Der AN hat den Transport seiner Leistungen eigenständig zu organisieren.

*Hinweis: Zusätzliche Technische Vertragsbedingungen (ZTV) - Allgemeiner Teil, lang*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mirarbeiter und Besucher des Gebäudedes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil - Baumeisterarbeiten*
Zusätzliche Technische Vertragsbedingungen (ZTV) - Besonderer Teil - Baumeisterarbeiten

ALLGEMEINES UND GELTUNGSBEREICH

Maßgebend für die Ausführung sind die VOB Teil C, Allgemeine Technische Vertragsbedingungen für Bauleistungen (ATV), neueste Fassung, und die darin  enthaltenen, den jeweiligen Gewerken entsprechende DIN, also DIN 18299 ff, einschl. aller sonstigen einschlägigen Normen und Vorschriften, behördlichen Erlasse und Gesetze.

AUSFÜHRUNG

Die beschriebenen Leistungen sind komplett und als zusammenhängendes Putzsystem eines Herstellers auszuführen. Es dürfen keine Systembestandteile eigenmächtig ausgetauscht oder ersetzt werden. Bei der Verwendung systemfremder Bestandteile erlischt die Gewährleistung.

Der sachliche Geltungsbereich, Stoffe und Bauteile, Ausführung, Leistungen, Abrechnung ergeben sich aus der VOB Teil C, soweit in den einzelnen Positionen nichts Gegenteiliges festgelegt ist.

Die für das jeweilige Gewerk bestehenden DIN-Bestimmungen und Richtlinien sind sinngemäß anzuwenden. Als weitere Grundlage sind anzuwenden: "Technische Vorschriften für Abbrucharbeiten", zu beziehen bei:
Deutscher Abbruchverband e.V. Oststraße 122, 40210 Düsseldorf, soweit sie sachlich zutreffend sind.

Der anfallende Bauschutt wird Eigentum des Auftragnehmers und ist von diesem zu entsorgen. Der Nachweis über den Verbleib aller zu entsorgenden Stoffe ist zu erbringen. Ebenso kann ein Nachweis über spezielle Zulassungen beauftragter Dritter (z. B. Transportunternehmen, Deponiebetreiber) verlangt werden.

Der AN sorgt für die Freischaltung der abzubrechenden Bauteile bezüglich vorhandener Leitungen für Strom, Wasser, Gas und anderer Medien.

Bei Abbrucharbeiten, bei denen auch Putzflächen oder Teile von diesen entfernt werden, sind die Putzanschlüsse zu den entsprechenden Bauteilen, Durchbrüchen etc. durch sauberes Beschneiden der Ränder herzustellen.

Werden bei den Arbeiten kontaminierte oder asbesthaltige Materialien angetroffen, so ist der Auftraggeber unverzüglich zu verständigen. Diese Verpflichtung gilt auch im Zweifelsfall.

Wird bei abzubrechenden Bauteilen festgestellt oder vermutet, daß es sich um tragende Konstruktionen handelt, ist der Bauleiter des Auftraggebers vor Ausführung der Abbrucharbeiten zu verständigen, der die Beiziehung eines Statikers veranlassen kann. Auch im Zweifelsfall ist der Bauleiter zu verständigen.

Bei Verwendung von Erzeugnissen aus Mineralfasern dürfen nur solche eingesetzt werden, die gemäß Technische Regeln für Gefahrstoffe (TRGS) 905 entweder einen Kanzerogenitätsindex (Ki) von mindestens 40 oder eine Halbwertzeit der Biobeständigkeit von höchstens 40 Tagen aufweisen; dies muss aus dem Kennzeichnungsetikett eindeutig hervorgehen und ist dem Auftraggeber zur Vorlage bei der Bauaufsichtsbehörde schriftlich zu bestätigen.

Die Tragfähigkeit der Bestandswände darf durch Schlitzarbeiten besonders in horizontaler Richtung nicht gefährdet werden. Sämtliche Durchbrüche, Schlitze, etc. müssen statisch tragfähig wieder geschlossen werden.

Bewegungsfugen im Baukörper sind an gleicher Stelle auch in den Konstruktionen vorzusehen. Geforderte Schall- und Brandschutzklassen dürfen durch die Ausführung von Bewegungsfugen nicht beeinträchtigt werden.

*Hinweis: ZTV - Besonderer Teil - Erdbauarbeiten*
Zusätzliche Technische Vertragsbedingungen - Besonderer Teil - Erdbaubauarbeiten

ALLGEMEINES UND GELTUNGSBEREICH
Maßgebend für die Ausführung sind die VOB Teil C, Allgemeine Technische Vertragsbedingungen für Bauleistungen (ATV), neueste Fassung, und die darin  enthaltenen, den jeweiligen Gewerken entsprechende DIN, also DIN 18299 ff, einschl. aller sonstigen einschlägigen Normen und Vorschriften, behördlichen Erlasse und Gesetze.

AUSFÜHRUNG
Der Aushub ist genau nach den angegebenen Höhenpunkten auszuführen. Die Aushubauarbeiten erfolgen abschnittsweise in enger Abstimmung mit der Bauüberwachung. Bei den Aushubarbeiten sind die Materialien nach Angabe der Aushubüberwachung zu sortieren und zur Bereitstellungsfläche zu  transportieren.

Die Baugrube ist sauber und eben herzustellen. Durch Arbeitsgeräte aufgewühlte Baugrubenflächen müssen sachgerecht verdichtet werden. Bei den Positionen Verfüllen bzw. Auffüllen von Bodenmaterial ist generell das lagenweise Verdichten im Abstand von ca. 30 cm mit schweren Rüttelgeräten in die Einheitspreise einzurechnen.

Der vereinbarte Einheitspreis  versteht sich grundsätzlich für die fertige, komplette Ausführung der Arbeiten, einschl. Liefern, Abladen, Lagern und Einbauen der Materialien auf der Baustelle und die Ausführung aller Leistungen unter Zugrundelegung der anerkannten Regeln der Technik und der gesetzlichen und behördlichen Vorschriften.

Die Kalkulation hat grundsätzlich auf Basis der beiliegenden Gebäudepläne sowie den einzelnen Ausschreibungspositionen zu erfolgen. Nachträgliche Forderungen zu Einzelpositionen aufgrund örtlicher Gegebenheiten, die aus den Plananlagen zur Ausschreibung ersichtlich sind, werden nicht anerkannt.

Vor Abgabe des Angebots hat sich der Auftragnehmer über Zufahrtswege, Arbeitsbedingungen usw. auf der Baustelle zu überzeugen. Nachträgliche Forderungen für Arbeitserschwernisse sind ausgeschlossen.

NEBENLEISTUNGEN
Das Sichern von Grenzsteinen und ähnlichem ist in die Einheitspreise einzurechnen. Das Abhandenkommen von Grenzsteinen, Höhenpunkten und sonstigen Markierungen gehen zu Lasten des AN.

*Hinweis: ZTV - Besonderer Teil - Zimmerer- und Dachdeckerarbeiten*
Zusätzliche Technische Vertragsbedingungen - Besonderer Teil - Zimmerer- und Dachdeckerarbeiten

ALLGEMEINES
Maßgebend für die Ausführung sind die VOB Teil C, Allgemeine Technische Vertragsbedingungen für Bauleistungen (ATV), neueste Fassung, einschl. aller gewerkespezifischen einschlägigen Normen und Vorschriften, behördlichen Erlasse und Gesetze.

Folgende DIN-Vorschriften werden in Ergänzung zu obigen Ausführungen explizit benannt:

ATV DIN 18299 Allgemeine Regelungen für Bauarbeiten jeder Art
ATV DIN 18334 Zimmererarbeiten
DIN 18 202 Toleranzen im Hochbau
DIN EN 1995-1-1, Eurocode 5: Bemessung und Konstruktion von Holzbauten
DIN EN 1995-1-1/NA:2010-12, Nationaler Anhang - Eurocode 5: Bemessung und Konstruktion von Holzbauten
DIN 1052-10, Herstellung und Ausführung von Holzbauwerken
DIN 1052-11, Holzbauwerke — Vorgefertigte Wand-, Decken- und Dachelemente — Anforderungen
DIN EN 13986, Holzwerkstoffe zur Verwendung im Bauwesen
DIN EN 14080, Holzbauwerke — Brettschichtholz — Anforderungen

Weitere Ausführungsgrundlage sind die "Fachregeln des Dachdeckerhandwerks", aufgestellt vom Zentralverband des Deutschen Dachdeckerhandwerks e.V. Köln. Bei Widersprüchen haben diese Vorrang vor den DIN-Vorschriften.

Des weiteren sind die Vorgaben der DGUV verbindlich zu beachten.

STOFFE, BAUTEILE
Sämtliche Stoffe, Bauteile, Konstruktionen und Leistungen müssen den einschlägigen, geltenden behördlichen Vorschriften, Normen und Zulassungsbescheiden entsprechen.

Für Befestigungsmittel und Kleineisenteile ist feuerverzinktes Material zu verwenden.

Dachdeckungsmaterialien einschließlich Formstücke dürfen keine wesentlichen Farbunterschiede aufweisen.

AUSFÜHRUNG
Entgegen der DIN 18334 sind sämtliche Holzbauteile des nachfolgenden Leistungsbeschriebes, welche im Innenbereich ohne Kontakt zur Außenluft nach Baufertigstellung eingebaut werden, mit einer Holzfeuchte von 12% +-3% einzubauen.

Die Verarbeitungs- und Montagerichtlinien der Material- und Halbwerkshersteller sowie sonstigen Vorlieferanten, sind zu beachten.

Die Holz- und Stahlkonstruktionen sind den Plänen entsprechend sach- und fachgerecht, lot- und fluchtgenau zu erstellen. Die Preise verstehen sich ohne Unterschied der Lage, der Höhe und der Grundrissform falls in den Positionen nicht gesondert darauf hingewiesen wird. Alle für die Durchführung der Arbeiten erforderlichen Hilfsmittel und Gerüste sind in die Einheitspreise einzurechnen.

Sofern dem Leistungsverzeichnis keine Detailunterlagen beigefügt sind, treffen die Pläne des Architekten in erster Linie eine formale Gestaltungsaussage. Es bleibt Aufgabe des Auftragsnehmers die Elementstöße, Verbindungen, toleranzaufnehmenden Anschlüsse u. dgl. nach Rücksprache mit dem Planer und gemäß dem zu erwartenden Gebrauchswert auszuführen.

NEBENLEISTUNGEN
Die Imprägnierung von Holz entsprechend der Gebrauchsklassen gemäß DIN 68800 ist bei den betroffenen Positionen einzukalkulieren und im Angebotspreis enthalten.

*Hinweis: Grundlagen der Angebotskalkulation und Ortsbesichtigung*
Für eine ordnungsgemäße und vollständige Kalkulation der angebotenen Leistungen ist eine Besichtigung der örtlichen Gegebenheiten durch den Bieter zwingend erforderlich. Der Bieter hat sich vor Angebotsabgabe eigenverantwortlich und umfassend über alle Gegebenheiten und Umstände (z. B. Zufahrtswege, Platzverhältnisse, Zustand des Bestands, etc.) zu informieren, die für die Preisermittlung und die spätere Ausführung der Leistung von Bedeutung sind.

Ein Termin für die Ortsbesichtigung kann mit dem Bauherren:

Landratsamt Bad Tölz Wolfratshausen
vertreten durch Fr. Holzer
Prof.-Max-Lange Platz 1
83646 Bad Tölz

vereinbart werden.

Als Grundlage für die Kalkulation werden dem Bieter die beiliegenden Bestandspläne und Ausführungspläne zur Verfügung gestellt. Diese Unterlagen sind vom Bieter im Rahmen der Ortsbesichtigung auf ihre Übereinstimmung mit den tatsächlichen Verhältnissen zu überprüfen. Es wird keine Gewähr für die Vollständigkeit oder Maßhaltigkeit der Pläne übernommen. Maßgeblich sind ausschließlich die am Bau bei der Besichtigung festgestellten Gegebenheiten.

Der Bieter hat diesen Umstand bei seiner Kalkulation zu berücksichtigen. Eventuell notwendige Zusatzleistungen oder Erschwernisse, die sich aus der Beschaffenheit des nicht einsehbaren Bereichs ergeben, sind vom Bieter bei der Preisbildung angemessen einzukalkulieren, sofern sie bei Öffnung der entsprechenden Bauteile nicht eine grundlegend andere als die zu erwartende Beschaffenheit aufweisen. Werden bei der Ausführung unvorhersehbare, die Leistung erheblich beeinflussende Umstände angetroffen, ist der Auftraggeber unverzüglich vor Fortführung der Arbeiten zu informieren.

Etwaige Abweichungen, Unstimmigkeiten oder Bedenken, die bei der Besichtigung festgestellt werden, sind dem Auftraggeber unverzüglich und schriftlich vor Angebotsabgabe mitzuteilen.

Mit der Abgabe des Angebots bestätigt der Bieter, dass er sich umfassend über die örtlichen Gegebenheiten informiert hat und den tatsächlichen Aufwand erfasst zu haben.
Nachträgliche Forderungen oder Mehrkosten, die sich aus Umständen ergeben, die bei einer ordnungsgemäßen Besichtigung erkennbar gewesen wären, sind ausgeschlossen und werden nicht anerkannt.

*Hinweis: Allgemeine Hinweise Erdarbeiten auf dem Gelände*
Vor Beginn der Erdarbeiten hat der AN Einsicht in die Spartenpläne vorzunehmen und ggf. Rücksprache mit dem jeweiligen Versorger zu halten. Kosten für die Beschaffung der genehmigten Spartenpläne sind in die Einheitspreise mit einzukalkulieren.

Das Baufeld befindet sich auf einem Schulgelände, welches in Teilbereichen in Nutzung befindlich ist. Zum Schutz der Personen sind jeweilige Gräben in jedem Fall entsprechend zu sichern.

*Hinweis: Entsorgungskosten und -nachweise*
In die abgefragten Leistungen zur Entsorgung von demontiertem Material und Bauteilen sind sämtliche Lager-, Transport- und Sicherungsaufwendungen einzukalkulieren.
Bei der Entsorgung ist die örtliche Abfallsatzung strikt zu befolgen. Sämtliche Nachweise über die Entsorgung sind vom AN unaufgefordert vorzulegen.

### 1 Baumeisterarbeiten

#### 1.1 Baustelleneinrichtung / Sicherheit

*Hinweis: Hinweise Baustelleneinrichtung*
BE-Fläche allgemein
Das Lagern von Material, sowie das Aufstellen von Gerät / Container auf dem Baustellengelände ist nur nach vorheriger schriftlicher Genehmigung durch den AG auf eigens dafür zugewiesenen Flächen möglich. Ein Flächenanspruch besteht ausschließlich für Material- und Aufenthalts/Bauleitungscontainer sowie für eine angemessene kurzzeitige Zwischenlagerung von Baumaterialien. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Toilette) zur gemeinsamen Benutzung durch alle Gewerke zur Verfügung gestellt.

BE-Anfahrt
Anfahrts- und Standmöglichkeiten für LKW- und evtl. Autokran gemäß beigefügtem Baustelleneinrichtungsplan. Untergrundbefestigung, Zufahrtsmöglichkeiten, sowie sonstige Randbedingungen obliegen in Eigenverantwortung dem AN.

Baukran
Es wird kein Baukran zur Verfügung gestellt, außer voraussichtlich im kurzen Zeitraum der Erbringung von Baumeisterarbeiten im dritten Schritt der Baumaßnahme. Alle erforderlichen Kräne/Hebezeuge und Aufzüge obliegen eigenverantwortlichem dem AN und sind in die Einheitspreise der nachfolgenden Positionen einzukalkulieren.

Fassadengerüst
Bauseits werden im dritten Schritt der Baumaßnahme umlaufend um die Gebäudeaußenkanten Fassadengerüste als Arbeits- und Schutzgerüste bereitgestellt, einschließlich Auskragungen für Dachüberstande und Dachfanggerüst an den oberen Rändern.
Lastklasse: 3 (2 kN/m²)
Breitenklasse W06

Firmenschilder
Das Anbringen eigener Firmenschilder ist auf der Baustelle nicht zulässig bzw. erst nach vorheriger schriftlicher Freigabe durch den AG. Ein Anspruch darauf besteht nicht.

**1.1.1 Baustelleneinrichtung**
Baustelleneinrichtung für alle durchzuführenden Arbeiten dieses Leistungsverzeichnisses; Einschließlich An- und Abtransport aller Maschinen und Geräte sowie aller benötigten Baustelleneinrichtungsteile und deren Vorhaltung während der gesamten Bauzeit.
Zudem sind weiter enthalten:
- Frachten und Transportkosten, Auslöse, Montageaufsicht, unproduktive Nebenlöhne sowie alle sonstigen Nebenkosten;
- vorschriftsmäßige Absicherung, Beleuchtung und Unterhalt der Arbeitsbereiche / Einrichtungen während der gesamten Bauzeit;
- alle notwendigen Arbeits- und Schutzgerüste, welche zusätzlich zu den bauseitigen Gerüsten (Fassaden und Dachfanggerüste) benötigt werden, einschließlich deren arbeitstäglicher Kontrolle;
- Vorrichtungen, Hebezeuge, Gerüste, Bühnen, etc. zum Ein- und Ausbringen der Materialien, Bauteile und Konstruktionen in das Gebäude/ den Innenhof, sowie zum Verteilen in allen Geschossen vor Ort;
- Lager- und Aufenthaltscontainer;
- Erstellen eines Bauzeitenplanes und eines Baustelleneinrichtungsplanes;
- Einmessen der Konstruktion und Bauteile;
- Erstellung und Übergabe aller notwendigen Unterlagen für den bauseitigen Sicherheits- und Gesundheitskoordinator.

Eine Verschiebung von Ausführungs-, Zwischen- und Endfertigstellungsterminen berechtigt nicht zur Nachforderung bezüglich der Baustelleneinrichtung durch den Auftragnehmer. Lager- und Baustelleneinrichtungsplätze sind so anzulegen, dass die Folge- und Nebengewerke in ihrer Leistungserbringung nicht behindert sind, ansonsten sind Materialien, Silos, Container und Schuttmulden (gewerkeeigene) bei Bedarf kurzfristig durch den Auftragnehmer umzusetzen.

Wegerechtliche Absicherungen und Absperrungen sind vom AN selbst zu veranlassen und zu beantragen, einschließlich Übernahme der Genehmigungsgebühren.

Die Baustelleneinrichtung wird nur einmal vergütet.
Menge: 1,000 psch

**1.1.2 Kran**
Stellung eines Baukrans inkl. An- und Abfahrt zur Beschickung der Baustelle in allen Geschossen einschließlich Dachkonstruktion / Dachhaut mit dafür entsprechend ausgelegter Hubhöhe, Auslegung und Tragkraft.
Der Kran ist den Folgegewerken zur kostenfreien Nutzung zu überlassen. Entgeltfreie Nutzungsvereinbarungen mit Drittgewerken sind bei Bedarf direkt abzuschließen.
Voreinstellung einer elektronischen Begrenzung des Arbeitsbereiches nach Vorgabe des Bauherrn (Schwenkbereich und überfahrbarer Bereich)
Anforderungen:
Frei programmierbare elektronische Arbeitsbereichsbegrenzung für einen oder auch mehrere verbotene Bereiche nach örtlicher Erfordernis und Vorgabe
Automatische Deaktivierung Windfreistellung bei Inbetriebnahme

Hakenhöhe: gemäß örtlicher Erfordernis, mind. jedoch 20 m
Ausladung: mind. 40 m
Tragkraft:
- mind. 1.500 kg bei max. Ausladung,
- sowie mind. 2.500 kg bei 30 m Ausladung

Gebäudehöhe Attika: ca: 7,30 m
Menge: 1,000 St

**1.1.3 Vorhaltung Kran**
Vorhaltung des Krans
Abrechnung: Stück x Woche
Abrechnung nach tatsächlicher Standzeit.
Menge: 10,000 StWo

**1.1.4 Baustromanschluss**
Baustromanschluss herstellen, auch für Fremdfirmen nutzbar; nach Fertigstellung des Bauwerks abbauen und abfahren. Der Baustromanschluss ist ggf. bereits vor Beginn der Abbrucharbeiten für die Fremdfirmen funktionsfähig bereitzustellen.

Über die örtlichen Gegebenheiten bezüglich der Abschlussmöglichkeiten hat sich der AN bei den zuständigen Behörden/EVU selbst zu informieren.

Die behördlichen Anträge beim örtlichen Stromversorger für die Einrichtung und Beseitigung der Anlage sind ohne Mitwirkung des AG zu stellen. Die hierbei anfallenden Gebühren sind einzurechnen.
Ebenfalls mit einzukalkulieren sind:
Sämtliche Kosten welche dem AN für die Bereitstellung und für den späteren Abbau des Baustromanschlusses sowohl firmenintern, als auch bei dem zuständigen Netzbetreiber und versorgenden EVU entstehen, inkl. Aufwand für Verrechnung der Verbrauchskosten an den AG.
Anteilige Grundgebühr und Zählergebühr für die Grundeinsatzzeit.

Die Verbrauchskosten/Stromkosten sind nicht einzukalkuieren. Diese werden durch den AN verauslagt und sind an den AG weiterzuberechnen.
Der Aufwand für die Abrechnung der Stromkosten mit dem EVU und Weiterverrechnung an den AG ist in diese Position mit einzukalkulieren und mit dieser abgegolten.
Eine Zulage für Nachunternehmerleistungen bzw. Sonstige Kosten wird für die Strom-Verbrauchskosten nicht gewährt.

Ausführung wie folgt:
- Baustromkasten mit Zählereinrichtung am Anschlusspunkt des EVU als Stahlkasten mit absperrbarem Schloss,

- Anschlusskabel vom Anschlusspunkt des EVU bis zur BE-Fläche der Baustelle,
- Entfernung Anschlusspunkt EVU zur Baustelle: ca. 120 m

- Zentraler Baustromkasten als Stahlkasten mit absperrbarem Schloss zur direkten Entnahme und Unterverteilung mit folgenden Anforderungen:
- Schutzart: mind. IP 44
- Nenn-Eingangspannung: 400 V
- Nenn-Eingangsstrom: 63 A,
- Absicherung nach Erfordernis Baustelleneinrichtung
Entnahmestellen:
- mind. 1 CEE Steckdose 400V, 63 A
- mind. 2 CEE Steckdose 400V, 32 A
- mind. 2 CEE Steckdose 400V, 16 A
- mind: 6 Schukosteckdosen, 230 V,
Aufstellort: BE-Fläche

Die gesamte Anlage ist gemäß den einschlägigen VDE-Bestimmungen zu errichten und in vorgeschriebenen Zeitabständen nach UVV "Elektrische Anlagen und Betriebsmittel" zu überprüfen.
Menge: 1,000 St

**1.1.5 Baustromanschluss vorhalten**
Vorhaltung des Baustromanschlusses,
Abrechnung: Stück x Woche
Abrechnung nach tatsächlicher Standzeit.

Einschließlich anteilige Grundgebühr und Zählergebühr während der Vorhalteeinsatzzeit.

Der Aufwand für die Abrechnung der Stromkosten mit dem EVU und Weiterverrechnung an den AG ist in diese Position mit einzukalkulieren und mit dieser abgegolten.
Eine Zulage für Nachunternehmerleistungen bzw. Sonstige Kosten wird für die Strom-Verbrauchskosten nicht gewährt.

Vorhaltung bis zur Fertigstellung der Baumaßnahme.
Menge: 40,000 StWo

**1.1.6 Baustromzuführung / Kabelbrücke**
Herstellen der Kabelzuführung vom Verteilerkasten des örtlichen Energieversorgungsunternehmens (EVU) / Baustromverteiler des AN zum Baustromanschlusskasten auf der Baustelleneinrichtungsfläche.

Anschlussmöglichkeit beim örtlichen EVU, Bayernwerk Penzberg, besteht z.B. am Robert-Schumann-Weg Nr. 4 auf der gegenüberliegenden Straßenseite. Die Nummer des dort befindlichen Verteilerkastens lautet 31222.

einschließlich nachfolgender Bestandteile:
- sämtliche notwendige Gerüsttürme und Kabelbrücken zur Querung des Robert-Schumann-Wegs und der Busparkbucht, Breite insgesamt ca. 20 m; Höhe nach Erfordernis für Lichtraumprofil von Bussen und LKW's
- Sämtliche erforderliche Verkehrs- und Hinweiszeichen, Schutz- und Sicherheitseinrichtungen nach den Vorschriften der STVO und den Auflagen der Kommune
- Aufständerung der Kabelzuführung auf dem Schulgelände, Höhe ca. 1,0 m auf Konstruktion nach Wahl des AN, so dass keine Verletzungsgefahr für Lehrer und Schüler gegeben ist.
- sämtliche notwendige Gerüsttürme und Kabelbrücken zur Querung der gepflasterten BE-Fläche, Durchfahrtshöhe mind. 4,0 m
- Gesamtlänge in horizontaler Projektion, d.h. ohne senkrechte Längen bei Überbrückungen, ca. 120 m
- behördliche Abstimmungen und ggf. anfallende Gebühren.
Menge: 1,000 St

**1.1.7 Baustromzuführung / Kabelbrücke vorhalten**
Vorhaltung der Baustromzuführung
Abrechnung: Stück x Woche
Abrechnung nach tatsächlicher Standzeit.

Vorhaltung bis zur Fertigstellung der Baumaßnahme.
Menge: 40,000 StWo

**1.1.8 Baustromunterverteiler**
Baustromunterverteiler mit ausreichend langem Anschlusskabel bis zum Haupt-Baustromanschluss auf der BE-Fläche, ausreichend dimensioniert und abgesichert, auch als Anschluss für Fremdfirmen nutzbar, einrichten und nach Abschluss der Arbeiten abbauen und abfahren.
Alle anfallenden Gebühren und sind mit dem EP abgegolten.
Der Baustromunterverteiler ist ggf. bereits vor Beginn der Abbrucharbeiten für Fremdfirmen funktionsfähig bereitzustellen.

Die gesamte Anlage ist gemäß den einschlägigen VDE-Bestimmungen zu errichten und in vorgeschriebenen Zeitabständen nach UVV "Elektrische Anlagen und Betriebsmittel" zu überprüfen.

Schutzart: mind. IP 44
Nenn-Eingangspannung: 400 V
Nenn-Eingangsstrom: 32 A
Entnahmestellen:
- mind. 1 CEE Steckdose 400V, 32 A
- mind. 1 CEE Steckdose 400V, 16 A
- mind: 4  Schukosteckdosen, 230 V,

Aufstellort: Erdgeschoss Turnhalle
Menge: 1,000 St

**1.1.9 Baustromunterverteiler vorhalten**
Vorhaltung des Baustromunterverteilers,
Abrechnung: Stück x Woche
Abrechnung nach tatsächlicher Standzeit.

Vorhaltung bis zur Fertigstellung der Baumaßnahme.
Menge: 40,000 StWo

**1.1.10 Bauwasseranschluss**
Bauwasseranschluss herstellen, vorhalten, auch für Fremdfirmen nutzbar, jedoch vor unbefugter Nutzung schützen; nach Fertigstellung der Baumaßnahmen abbauen. Der Bauwasseranschluss ist bereits vor Beginn der Arbeiten für die Fremdfirmen funktionsfähig bereitzustellen.

Das Bauwasser kann aus einem Bestandsschacht neben der Turnhalle erstellt werden. Dort liegt die aktuelle Zuleitung Trinkwasser für die Turnhalle an. Entsprechende Anschluss- und Rückbauarbeiten an die Bestandsleitung, unter Einhaltung der einschlägigen Vorgaben der Trinkwasserverordnung, sind mit dieser Position abgegolten.

Die behördlichen Anträge für die Einrichtung und Beseitigung der Anlage sind ohne Mitwirkung des AG zu stellen. Die hierbei ggf. anfallenden Gebühren werden auf Nachweis ohne Zuschläge vergütet.

Ausführung wie folgt:
- mit Wasseruhr
- Entnahmestellen in genügender Anzahl

In diese Position sind nicht die Verbrauchskosten einzurechnen.
Diese werden, soweit nicht direkt an den AG verrechnet, durch den AN verauslagt und sind an den AG weiterzuberechnen.
Der Aufwand für die Abrechnung der Bauwasserkosten mit dem örtlichen Versorger und Weiterverrechnung an den AG ist in diese Position mit einzukalkulieren und mit dieser abgegolten.
Eine Zulage für Nachunternehmerleistungen bzw. snstige Kosten wird für die Bauwasser-Verbrauchskosten nicht gewährt.

Die Unfallverhütungsvorschriften sind zu erfüllen. Vorhaltung bis zur Fertigstellung der Baumaßnahme.
Menge: 1,000 St

**1.1.11 Bauwasseranschluss vorhalten**
Vorhaltung des Bauwasseranschlusses,
Abrechnung: Stück x Woche
Abrechnung nach tatsächlicher Standzeit.

Vorhaltung bis zur Fertigstellung der Baumaßnahme.
Menge: 40,000 StWo

**1.1.12 WC/Sanitärcontainer**
Aufstellung und Abbau eines WC-Containers als Sanitärbereich zur Nutzung für alle Gewerke, beheizt.
inkl. sämtlich dafür notwendiger Wasser-, Abwasser-, Stromzuleitungen und -anschlüsse, frostsicher herstellen.
Ausstattung mit Frischwasseranschluss (keine Chemie)
Unterhaltskosten für Strom und Wasser zu Lasten des Auftraggebers.
Einrichtung: Grundfarbe weiß/grau
Mindest-Ausstattung: 2 WC's, 2 Urinale bzw. 1 Urinalrinne, 2 Waschbecken mit Warm- und Kaltwasseranschluss sowie Seifen- und Papierhandtuchspender
Qualität/Erhaltungszustand: Es ist ein generalgereinigter, schadensfreier, voll funktionsfähiger Container mit intakten Oberflächen und voll funktionsfähigen Einrichtungsgegenständen und Armaturen zu liefern.
Reinigung: Diese erfolgt durch den AG bzw. wird separat vergütet.
Menge: 1,000 St

**1.1.13 WC/Sanitärcontainer vorhalten**
Vorhaltung des WC/Sanitärcontainers
Abrechnung: Stück x Woche
Abrechnung nach tatsächlicher Standzeit.

Vorhaltung bis zur Fertigstellung der Baumaßnahme.
Menge: 40,000 StWo

**1.1.14 Unterhaltsreinigung WC/Sanitärcontainer**
Unterhaltsreinigung des vor beschriebenen WC-Containers.
Reinigen des Sanitäreinrichtungen durch abwaschen, schrubben und abledern.
Reinigen von Wänden und Böden durch wischen
Reinigungsturnus: 1 x wöchentlich
Abrechnung: Stück x Woche (pro Container)
Abrechnung nach tatsächlicher Standzeit.

Ausführung bis zur Fertigstellung der Baumaßnahme.
Menge: 40,000 StWo

**1.1.15 Verbrauchsmaterial WC/Sanitärcontainer**
Bedarfsgerechte und durchgehende Stellung des Verbrauchsmaterials für vor beschriebenen WC/Sanitär-Containers,
Insbesondere: Toilettenpapier, Papierhandtücher und Seife
Abrechnung: Stück x Woche (pro Container)
Abrechnung nach tatsächlicher Standzeit.

Ausführung bis zur Fertigstellung der Baumaßnahme.
Menge: 40,000 StWo

**1.1.16 Fahrbares Arbeitsgerüst, bis 4,5 m Arbeitshöhe**
Fahrbares Arbeitsgerüst, DIN 4422, Lastklasse 3,
gleichmäßig verteilte Verkehrslast 2,00 kN/m²,
Arbeitshöhe: bis 4,5 m
Abrechnung pro Arbeitswoche

Das umsetzten des Fahrgerüstes ist im Einheitspreis zu berücksichtigen und wird nicht gesondert vergütet.
Menge: 2,000 Wo

**1.1.17 Fahrbares Arbeitsgerüst, bis 6,5 m Arbeitshöhe**
Fahrbares Arbeitsgerüst, DIN 4422, Lastklasse 3,
gleichmäßig verteilte Verkehrslast 2,00 kN/m²,
Arbeitshöhe: bis 6,5 m
Abrechnung pro Arbeitswoche

Das umsetzten des Fahrgerüstes ist im Einheitspreis zu berücksichtigen und wird nicht gesondert vergütet.
Menge: 2,000 Wo

**1.1.18 Punktueller Meterriss auf Wänden**
In allen Geschossen einen Meterriss waagrecht fluchtend in 1,0 m Höhe über Oberkante fertiger Fußboden dauerhaft anbringen.
Ausführung: Kunstoffplakette, rot, selbstklebend mit Bohrlöchern.
Örtlichkeit nach Angabe Bauleitung)
Abrechnung pro Stück
Ort: alle Geschosse
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Menge: 2,000 St

**1.1.19 Bautür**
Bautür in Massiv-, Trockenbau- oder Staubschutzwand, etc.
Fallen/Riegelschloss Pofilzylinder mit 3 Schlüsseln.
beidseitig Drückergarnitur
Material: Stahlblech, verzinkt
Abmessungen B x H: mind. 1,0 x 2,0 m
liefern, einbauen, abbauen und abfahren
Menge: 1,000 St

**1.1.20 Bautür vorhalten**
Vorhaltung der Bautür
Abrechnung: Stück x Woche
Abrechnung nach tatsächlicher Standzeit.
Menge: 20,000 StWo

**1.1.21 Öffentlich-rechtliche Genehmigung**
Einmaliges Einholen der öffentlich-rechtlichen Genehmigung und Erlaubnis für die verkehrsaufsichtliche / wegerechtliche Sondernutzung von Flächen auf öffentlichem Grund, ohne Gebühren der Kommune.
Die kommunalen Genehmigungs- und Straßennutzungsgebühren werden auf Nachweis nach Rechnungserhalt zuschlagsfrei gesondert vergütet.
Örtlichkeit: Robert-Schumann-Weg
Abmessungen: Straßenfläche, Busparkbucht, Längsparker, sowie Geh- und Radweg nach Ermessen des AN.
Menge: 1,000 psch

**1.1.22 Beschilderung**
Baustelle im geschlossenen Siedlungsbereich nach den Vorschriften der STVO und den Auflagen der Kommune mit den erforderlichen Verkehrs- und Hinweiszeichen, Schutz- und Sicherheitseinrichtungen kennzeichnen. Aufbauen, vorhalten und unterhalten für die Dauer der Bauzeit, sowie abbauen und abfahren der Beschilderung zur Verkehrsregelung und der Errichtung von Halteverbotszonen, einschl. Reinigung nach Bedarf. Vom AN ist ein Ansprechpartner zu benennen, der von der Polizei bzw. den Anwohnern jederzeit erreichbar ist, um eventuell auftretende Störungen zu beseitigen.
Menge: 1,000 psch

**1.1.23 Bautagebuch**
Arbeitstägliches führen eines Bautagebuchs an sämtlichen Tagen, an denen Mitarbeitern des AN vor Ort tätig sind. Insbesondere folgende Angaben muss das Bautagebuch enthalten:
- Datum
- Porjektbezeichnung
- Wetter
- Anwesende Mitarbeiter
- Arbeitszeiten der Mitarbeiter
- Ausgeführte Tätigkeiten
- Eingesetzte Baugeräte
- Besondere Vorkommnisse
Menge: 1,000 psch

**1.1.24 Erstellen einer Dokumentation**
Erstellung und Übergabe der Dokumentation gemäß
"Zusätzlichen Technischen Vertragsbedingungen, 7.
Dokumentation"
Insbesondere beinhaltet dies:
- Inhaltsverzeichnis mit Unterteilung in Kapitel/Ordner
- Fachunternehmererklärung
- Fachbauleitererklärung
- Errichtererklärungen
- Übereinstimmungserklärungen für alle klassifizierte Bauteile und Konstruktionen nach DIN 4102-4
- Übereinstimmungserklärungen für alle Produkte mit Verwendbarkeitsnachweis / ETA gemäß Muster des Herstellers bzw. der Zulassungsunterlagen über den Einbau der Produkte gemäß Verwendbarkeitsnachweis / ETA (Erklärung der übereinstimmenden Ausführung)
- Verwendbarkeitsnachweise (allgemeines bauaufsichtliches Prüfzeugnis, allgemeine bauaufsichtliche Zulassung; Bauartgenehmigungen, Zulassung im Einzelfall, europäische technische Zulassung (ETA), etc.)
- Leistungserklärungen (DoP) für Bauteile und Konstruktionen mit CE-Kennzeichnung gemäß entsprechender harmonisierter Norm oder europäischer technischer Bewertung
- Errichterbescheinigungen über nicht wesentliche Abweichungen, sowie zugehörige Unterlagen des Herstellers
- Produkt- und Sicherheitsdatenblätter
- Montage-/Einbauanleitungen
- Reinigungs- und Pflegehinweise
- Planunterlagen auf Basis der Werkplanung, in der sämtliche Bauteile, Konstruktionen und Bauarten eindeutig und lagegenau eingezeichnet sind, für welche Übereinstimmungserklärungen in Bezug auf Ausführungen gemäß DIN 4102-4, Verwendbarkeitsnachweise und Zulassungen insbesondere in brandschutztechnischer Hinsicht gefordert sind. Maßstab 1:50.

Die Unterlagen sind einfach digital auf USB-Stick oder Download-Link abzugeben.
Menge: 1,000 St

#### 1.2 Schutz- und Sicherungsmaßnahmen

**1.2.1 Durchtrittschutz, 0,25 ≤ 0,5 m²**
Durchtrittsichere, unverschiebliche Abdeckungen auf Deckenöffnugen, Schächten, Aussparungen und Bodenvertiefungen auf Anordnung der Bauleitung liefern, herstellen, während der gesamten Bauphase vorhalten, demontieren und zur freien Verwendung abfahren/entsorgen.
Lichte Öffnungsgröße: > 0,25 ≤ 0,5 m2
Menge: 2,000 St

**1.2.2 Durchtrittschutz, 0,5 ≤ 1,0 m²**
Durchtrittsichere, unverschiebliche Abdeckungen wie vor beschrieben, jedoch
Lichte Öffnungsgröße: > 0,5 ≤ 1,0 m2
Menge: 4,000 St

**1.2.3 Durchtrittschutz, > 1,0 m²**
Durchtrittsichere, unverschiebliche Abdeckungen auf Deckenöffnugen, Schächten, Aussparungen und Bodenvertiefungen auf Anordnung der Bauleitung liefern, herstellen, während der gesamten Bauphase vorhalten, demontieren und zur freien Verwendung abfahren/entsorgen.
Einschließlich ggf. erforderlicher Kanthölzer als Tragkonstruktion
Größe: > 1,0 m2
Öffnungsbreite: bis ca. 2,5 m

Abrechnung nach m² lichte Öffnungsgröße
Menge: 20,000 m2

**1.2.4 Seitenschutz**
Seitenschutz nach DIN EN 12811-1 / DIN 4420 "Arbeits- und Schutzgerüste" bzw. Absturzsicherungen nach DGUV 38 an Absturzkanten, Öffnungen und an Verkehrswegen der Baustelle zur Sicherung gegen Absturz von Personen Liefern, herstellen, vorhalten, abbauen und zur freien Verwendung abfahren bzw. entsorgen.
Menge: 10,000 m

**1.2.5 Seitenschutz vorhalten**
Vorhaltung des Seitenschutzes
Abrechnung: m x Woche
Abrechnung nach tatsächlicher Standzeit.
Menge: 200,000 mWo

#### 1.3 Gerüstbauarbeiten

*Hinweis: Ausführungshinweise Gerüstbauarbeiten*
Nachfolgende Anforderungen und Normen sind bei der Bereitstellung und Montage zu berücksichtigen:
- DIN 4420 „Arbeits- und Schutzgerüste“
- DIN EN 12811-1
- DGUV Information 201-011 „Handlungsanleitung für den Umgang mit Arbeits- und Schutzgerüsten“
- TRBS 2121-1 „Gefährdung von Personen durch Absturz - Bereitstellung und Benutzung von Gerüsten"

**1.3.1 Arbeitsgerüst Fassadenausfachung OG Achse 10 / H-J und Q-R**
Arbeitsgerüst in der Turnhalle für Ausführung einer Mauerwerksausfachung in der Achse H.
Art und Beschaffenheit nach Wahl des AN zur Erstellung der beidseitigen Mauerwerksausfachungen im OG, Achse 10 / H-J und Q-R, einschließlich im Nachgang erforderlicher Putzarbeiten.
Lastklasse nach Erfordernis des AN,
Lichte Höhe OK Bodenplatte bis UK Ausfachung: ca. 3,6 m
Lichte Höhe OK Bodenplatte bis OK Ausfachung: ca. 5,6 m
Ausfachungsbreite je ca. 3,0 m
Lage, Aufbau und Umbau nach Erfordernis des AN. Für Leistungen des AN erforderliche Umbauarbeiten sind mit dieser Position abgegolten.
Aufstellung auf Bodenplatte EG
Die Aufstellung hat erst unmittelbar vor Beginn der Mauerwerksarbeiten zu erfolgen, ist dem Gewerk Elektro zur Ausführung von Installationsarbeiten kostenfrei zu überlassen und unmittelbar nach Abschluss der Arbeiten wieder zu entfernen. Ein ggf. erforderlicher Wiederaufbau zur Ausführung der Putzarbeiten, soweit diese nicht unmittelbar im Anschluss erstellt werden können, ist einzukalkulieren und mit dieser Position abgegolten.
Örtlichkeit: Turnhalle Achse 10 / H-J und Q-R
Menge: 1,000 psch

#### 1.4 Erdarbeiten Baumeister

*Hinweis: Ausführungs-/Kalkulationshinweise Erdarbeiten*
Ausführungsabfolge:
Die Erdarbeiten entlang der Fassade und im Gebäudeinneren müssen unmittelbar nach Abschluss der Abbruchmaßnahmen erfolgen, da zu diesem Zeitpunkt das für die Abbrucharbeiten erforderliche Gerüst wieder entfernt ist.

Für die nachfolgenden Zimmererarbeiten, Abdichtungs- und Spenglerarbeiten, den Einbau der Fenster sowie die Erstellung einer Vorhangfassade wird wieder ein geschlossenes Fassadengerüst entlang der Fassade erstellt. Der AN hat dafür zu sorgen, dass die nachfolgend beschriebenen Erdarbeiten im dafür gemäß Terminplan vorgesehenen Zeitfenster ausgeführt werden.

*Hinweis: Erdarbeiten Gelände*

**1.4.1 Oberboden abtragen und lagern, Außengelände**
Oberboden nach DIN 18300 sowie Rollkies abtragen, Abtragsfläche waagrecht bzw. geböscht, Abtragdicke über 10 bis 30 cm, einschließlich Wurzeln von Sträuchern ausbauen, Aushub außerhalb der Bau- und Arbeitsfläche im Bereich der Baustelle nach Angabe der Bauüberwachung fachgerecht lagern. Abrechnung nach Abtragsprofilen.
Bodengruppe: OH/OU und Rollkies

Lagerung in homogenem Haufwerk getrennt nach Oberboden und Rollkies, sowie getrennt von Bodenaushub der Bodengruppen: GE, GW, GI, GU, GT

Ausführung auch in Kleinflächen, u.a. gebäudeumlaufend für Erstellung Perimeterdämmung und zur Erweiterung der Baustellenrichtungsfläche.
Menge: 120,000 m3

**1.4.2 Oberboden abtragen - Abfuhr als Zulage**
*** Bedarfsposition mit GB
als Zulage zu vor beschriebener Position Oberboden abtragen und lagern für Oberboden zur freien Verwendung abfahren anstatt auf Baustelle lagern..
Bodengruppe: OH/OU
Menge: 5,000 m3

**1.4.3 Betonstein-Pflaster aufnehmen, lagern, 40x40x5 / 40x80x5 cm**
Vorhandenes Betonsteinpflaster in verschiedenen Abmessungen aufnehmen, zur Wiederversetzung reinigen und innerhalb der Baustelle auf Euro-Paletten lagern.
Das unbrauchbare Material laden, abfahren und entsorgen. Die Entsorgungsgebühr wird separat vergütet.

Format: ca. 40x40x5 bis 40x80x5 cm
Menge: 50,000 m2

**1.4.4 Betonstein-Pflaster aufnehmen, entsorgen, 40x40x5 / 40x80x5 cm**
Vorhandenes Betonsteinpflaster in verschiedenen Abmessungen aufnehmen, laden, abfahren und entsorgen.
Die Entsorgung wird mit separater Position vergütet.

Format: ca. 40x40x5 bis 40x80x5 cm
Menge: 50,000 m2

**1.4.5 Splitt abtragen und lagern**
Splittbett unter aufgenommenem Pflasterbelag abtragen, Abtragsfläche waagrecht und leicht geneigt,
Abtragdicke über 3 bis 6 cm,
Aushub im Bereich der Baustelle lagern.
Abrechnung nach Quadratmetern.
Menge: 50,000 m2

**1.4.6 Splitt abtragen - Abfuhr als Zulage**
als Zulage zu vor beschriebener Position Splitt abtragen und lagern, Splitt zur freien Verwendung abfahren anstatt auf Baustelle lagern.
Menge: 2,500 m2

**1.4.7 Suchschlitze in Handschachtung**
Suchschlitze in Handschachtung herstellen.
Breite: bis ca. 0,5 m
Tiefe bis ca. 1,0 m
Länge: bis ca. 1,5 m
Menge: 2,000 St

**1.4.8 Bodenaushub am Bestandsgebäude Sockelbereich**
Bodenaushub für Dämmarbeiten am Gebäudesockel
Aushub im Bereich der Baustelle lagern.
Ausführung mit geböschten Wänden,
Aushub nach Abtrag des Oberbodens,
Aushubtiefe Sockelbereich (ca. 115 m Gebäudelänge): bis 0,7 m,
Böschung Sockelbereich: i.m. ca. 0,6 bzw. 0,7 m,
Bodengruppe: GE, GW, GI, GU, GT
Abrechnung nach Abtragsprofil.

Abrechnung: Die Abrechnung erfolgt nach den Maßen des Ausführungsplans bzw. den Vorgaben der Tragwerkplanung/Bauleitung. Technisch nicht erforderlicher Mehraushub erfolgt zu Lasten des AN und wird nicht vergütet.
Menge: 50,000 m3

**1.4.9 Zulage für Ausheben von Hand**
Ausheben von Hand als Zulage zur Bodenbewegung. Ausführung bei Suchschachtungen im Bereich von Ver- und Entsorgungsleitungen, Elektroleitungen, etc., abschnittsweise.
Menge: 2,000 m3

**1.4.10 Hinterfüllen Bauwerk, Sockelbereich**
Hinterfüllen von Bauwerken mit geschützter Abdichtung, profilgerecht, mit auf der Baustelle lagerndem
Kiesboden/Aushubmaterial,
lagenweise einbauen und verdichten
Verdichtungsgrad mind. DPr 0,98
Einbauhöhe bis 0,7 m.
Mengenermittlung nach Auftragsprofilen.
Ausführung im Sockelbereich
Menge: 35,000 m3

**1.4.11 Grobplanie, ohne Gefälle, Sockelbereich**
Herstellen eines Planums auf den aufgefüllten bzw. bearbeiteten Flächen einschließlich Verdichten.
Grobplanie: +/- 5,0 cm
Bearbeitungsbreite: ca. 1,0 bis 2,5 m
Örtlichkeit: Hinterfüllung Sockelbereich
Menge: 180,000 m2

*Hinweis: Erdarbeiten im Gebäude*
Hinweise:
Lichte Höhe Zufahrt und Arbeitsbereich Gebäude: max. 2,45 m
Lichte Breite Zufahrt und Arbeitsbereich Gebäude: max. 2,25 m

**1.4.12 Bodenaushub für Einzel-/Streifenfundament, EG, innen**
Ausführung mit Gerät oder Handschachtung nach Wahl des AN für kleinteilige Ausführung im Gebäude.
Boden profilgerecht lösen als fertige Erdschalung für nachfolgende Stahlbetonarbeiten, laden und außerhalb des Gebäudes nach Anweisung der Bauüberwachung im Haufwerk lagern.
Entfernung Aushub-Örtlichkeit zu Lagerfläche innerhalb Baustelle bis ca. 50 m.
Abmessungen Einzelfundamen LxBxT: ca. 45 x 45 x 50 cm bis 80 x 80 x 100 cm (Tiefe ab UK Bestandsbodenplatte gemessen), zzgl. Böschung, soweit technisch erforderlich
Bodengruppe: GE, GW, GI, GU, GT

Örtlichkeit: Innenraum Turnhalle und Vorbau

Abrechnung: Die Abrechnung erfolgt nach den Maßen des Ausführungsplans bzw. den Vorgaben der Tragwerkplanung/Bauleitung. Technisch nicht erforderlicher Mehraushub erfolgt zu Lasten des AN und wird nicht vergütet.
Menge: 1,000 m3

**1.4.13 Bodenaushub für Bodenplatten neu, Innenraum**
Ausführung mit Gerät oder Handschachtung nach Wahl des AN für Ausführung im Gebäude.
Boden profilgerecht lösen als Erdschalung für nachfolgende Stahlbetonarbeiten, laden und außerhalb des Gebäudes nach Anweisung der Bauüberwachung im Haufwerk lagern.

Entfernung Aushub-Örtlichkeit zu Lagerfläche innerhalb Baustelle bis ca. 50 m.
Aushubtiefe: ca. 0,15 bis ca. 0,5 m
Bodengruppe: GE, GW, GI, GU, GT

Örtlichkeit: Innenraum Vorbau

Abrechnung: Die Abrechnung erfolgt nach den Maßen des Ausführungsplans bzw. den Vorgaben der Tragwerkplanung/Bauleitung. Technisch nicht erforderlicher Mehraushub erfolgt zu Lasten des AN und wird nicht vergütet.
Menge: 15,000 m3

**1.4.14 Einbau Bodenaushub**
Einbau von auf der Baustelle lagerndem Aushubmaterial, profilgerecht, nach Angabe im Baustellenbereich, einschließlich verdichten,
Ausführung im Fundamentbereich Einzel-/Streifenfundamente bzw. Bodenplatten, sowie in Bodenkanälen
Ausführung auch in Kleinmengen
Einbauhöhe bis 1,0 m.
Mengenermittlung nach Auftragsprofilen.
Menge: 2,000 m3

**1.4.15 Feinplanie und Verdichten, ohne Gefälle, Gebäude**
Herstellen einer Feinplanie einschließlich Verdichten der Gründungssohle für Platten, Einzel-/Streifenfundamente, etc.,
Verdichtungsgrad DPr 100 %,
Bodenklasse 3 bis 5.
Feinplanie: +/- 2,0 cm

Ausführung im EG Innenbereich
Menge: 125,000 m2

*Hinweis: Erdarbeiten / Entsorgung allgemein*

**1.4.16 Bodenaushub/-abtrag - Abfuhr als Zulage**
*** Bedarfsposition mit GB
als Zulage zu sämtlichen vor beschriebenen Aushub-/Abtragpositionen für
Aushub/Abtrag zur freien Verwendung abfahren anstatt auf der Baustelle lagern.

Mehrkosten aufgrund Schadstoffbelastung werden mit separater Position als Zuschläge vergütet.
Menge: 30,000 m3

**1.4.17 Grobkies liefern**
als Zuschlag zu vor beschriebenen Einbau-/Hinterfüllpositionen für Einbaumaterial, tragfähig und verdichtbar, liefern anstatt Verwendung des auf der Baustelle lagernden.
Material: Grobkies, gG
Menge: 5,000 m3

**1.4.18 Frostschutzkies liefern**
als Zuschlag zu vor beschriebenen Einbau-/Hinterfüllpositionen für Einbaumaterial, tragfähig und verdichtbar, liefern anstatt Verwendung des auf der Baustelle lagernden.
Material: Grobkies, gG,
Frostempfindlichkeitsklasse F 1,
Kornanteil <0,06 mm von max. 5 Gew.%
Menge: 2,000 m3

**1.4.19 Zulage Lagerung in Mieten**
*** Bedarfsposition mit GB
Zulage zur allen Aushubpositionen für die zwischenzeitliche Lagerung des ausgebauten Aushubmaterials in unterschiedlichen Mieten je Bodenart bzw. Schadstoffeinschätzung für Haufwerksbeprobung.
Mit dem Einheitspreis der Position sind bei Verdacht auf kontaminiertes Bodenmaterial folgende Mehraufwendungen gegenüber der Hauptposition abgegolten:
- Transport des ausgebauten Materials auf dem Gelände (Förderweg bis 150 m)
- geordnetes und getrenntes Abladen des Materials in Mieten innerhalb des Baugeländes für Haufwerksbeprobung.
-  erneutes Aufladen des Materials
Durch den Auftragnehmer sind die Ausbautakte und Lagerzeiten in Hinblick auf die Durchführung der Beprobung gemeinsam mit der Bauleitung zu koordinieren.
Menge: 30,000 m3

**1.4.20 Haufwerksbeprobung**
*** Bedarfsposition mit GB
Zulage zu den vorbeschriebenen Aushub/Ausbau-Positionen für Probenentnahme nach Laga: Entnahme einer Probe und Durchführung einer Probenanalyse im Feststoff und im Eluat gemäß Eckpunktepapier  (LVGBT) sog. Verfüll-Leitfaden
Menge: 1,000 St

**1.4.21 Zulage für kontaminiertes Bodenmaterial Z1.1**
*** Bedarfsposition mit GB
Zulage zu sämtlichen Hauptpositionen Bodenaushub ( Sockelbereich / Einzelfundament / Bodenplatte) ausbauen/entsorgen, für alle Mehraufwendungen, einschließlich Entsorgungsnachweis und Behördenbestätigung, bei der Entsorgung kontaminierten Bodenmaterials nach Eckpunktepapier  (LVGBT) sog. Verfüll-Leitfaden.
Material Z 1.1 / Verfüllkategorie B
Menge: 40,000 t

**1.4.22 Zulage für kontaminiertes Bodenmaterial Z1.2**
*** Bedarfsposition mit GB
Zulage zu sämtlichen Hauptpositionen Bodenaushub ( Sockelbereich / Einzelfundament / Bodenplatte) ausbauen/entsorgen, für alle Mehraufwendungen, einschließlich Entsorgungsnachweis und Behördenbestätigung, bei der Entsorgung kontaminierten Bodenmaterials nach Eckpunktepapier (LVGBT) sog. Verfüll-Leitfaden.
Material Z 1.2 / Verfüllkategorie C 1
Menge: 6,000 t

**1.4.23 Zulage für kontaminiertes Bodenmaterial Z2**
*** Bedarfsposition mit GB
Zulage zu sämtlichen Hauptpositionen Bodenaushub ( Sockelbereich / Einzelfundament / Bodenplatte) ausbauen/entsorgen, für alle Mehraufwendungen, einschließlich Entsorgungsnachweis und Behördenbestätigung, bei der Entsorgung kontaminierten Bodenmaterials nach Eckpunktepapier  (LVGBT) sog. Verfüll-Leitfaden.
Material Z 2 / Verfüllkategorie C 2
Menge: 2,000 t

**1.4.24 Abdeckung Baugrubenböschung/Haufwerk**
*** Bedarfsposition mit GB
Lieferung und verlegen einer reißfesten, UV-beständigen und wasserundurchlässigen Folie zum Schutz der Baugrubenwände /eines Haufwerks vor Erosion/Durchfeuchtung durch Witterungseinwirkung, einschließlich ausreichender Sicherung an Böschungsoberkante und -fuß.
Ausreichende Stoßüberdeckung.
Mit dem Einheitspreis ist auch die Vorhaltung über die Standzeit der Baugrube/des Haufwerks, der Abbau, das Abfahren und die Entsorgung, inkl. Entsorgungsgebühr abgegolten.
Menge: 100,000 m2

#### 1.5 Beton- Stahlbetonarbeiten

**1.5.1 Sauberkeitsschicht**
Ortbeton der Sauberkeitsschicht, Untergrund waagerecht,
obere Betonfläche waagerecht,
Expositionsklasse: X0
Festigkeitsklasse: C 8/10
Dicke: 5 cm.
Menge: 6,500 m3

**1.5.2 Bodenplatte C25/30 d=18 cm**
Ortbeton des Gründungskörpers, aus Stahlbeton gemäß DIN 1045.
obere Betonfläche: waagerecht
Expositionsklasse: XC2; konstrukt. WU
Festigkeitsklasse: C 25/30
Dicke: 18 cm
Menge: 23,000 m3

**1.5.3 Einzelfundament, EG, 50x50x60xbis 90x90x100 cm**
Ortbeton des Einzelfundaments aus Stahlbeton
Normalbeton gemäß DIN 1045 einschl. Schalung.
Schalung als Erdschalung.
Einzelfundament für bauseits gelieferte Sportgerätehülsen
obere Betonfläche: waagerecht
Expositionsklasse: XC2
Festigkeitsklasse: C 25/30
Abmessung Fundament Gemäß Werkplanung: 45x45x50 bis 80x80x100 cm
Örtlichkeit: unter Bodenplatte Erdgeschoss

Abrechnung: Die Abrechnung erfolgt pro m³. Mehrbeton aufgrund technisch nicht erforderlichen Mehraushubs der Erdschalung erfolgt zu Lasten des AN und wird nicht vergütet.
Menge: 1,000 m3

**1.5.4 Zulage Bodenplatte EG Bewehrungsanschluss, d=10 mm**
Zulage für vor beschriebene Bodenplattenergänzungen im EG für das einkleben von Stabstahl in Bestandsbodenplatte mit Injektionsmörtel.
Verankerungslänge Bestandsbodenplatte: 15 cm
Durchmesser Stabstahl: d=10 mm
Länge Stabstahl: 45 cm
Abstand Stabstahl: alle 30 cm
Mörtel: Fischer FIS EM Plus oder gleichwertig
angebotenes Fabrikat:

_______________________________

Die Vergütung des Anker-Stabstahls erfolgt mit separater Position "Betonstabstahl DIN 488"
Menge: 270,000 St

**1.5.5 Raue Fuge herstellen**
Oberfläche der Bestands-Stahlbetonfertigteile, sowie Bauteilanschnitte flächig anspitzen/anrauen zur Herstellung einer "Rauen Fuge" gemäß Anforderung Statik
Ausführung in Kleinflächen von ca. 0,1 bis 0,25 m² bzw. entlang Deckenrand (Höhe Rand: ca. 10 cm) herstellen.
Der Mehrtaufwand für die Ausführung in Kleinflächen ist mit dieser Position abgegolten.
Menge: 12,500 m2

**1.5.6 Zulage Stahlbetondecke, Aussparung < 500 cm²**
Zulage für Herstellung einer Aussparung in vor beschriebenen Stahlbetondecke/Bodenplatten, inkl. Schalung
Dicke Stahlbetondecke: 15 bis 20 cm
Abmessung Aussparung: < 500 cm²
Menge: 10,000 St

**1.5.7 Zulage Stahlbetondecke, Aussparung > 500 cm² bis 1000 cm²**
Zulage für Herstellung einer Aussparung in vor beschriebenen Stahlbetondecken / Bodenplatten, inkl. Schalung
Dicke Stahlbetondecke: 15 bis 20 cm
Abmessung Aussparung: > 500 cm² bis 1.000 cm²
Menge: 5,000 St

**1.5.8 Zulage Stahlbetondecke, Aussparung > 1000 cm² bis 1500 cm²**
Zulage für Herstellung einer Aussparung in vor beschriebenen Stahlbetondecken / Bodenplatten, inkl. Schalung
Dicke Stahlbetondecke: 15 bis 20 cm
Abmessung Aussparung: > 1000 cm² bis 1.500 cm²
Menge: 1,000 St

**1.5.9 Betonstahlmatten DIN 488, gerade**
Betonstahlmatten DIN 488 nach stat. Berechnung
Betonstahlsorte: B 500 A, als Lagermatten,
liefern, schneiden und verlegen.
Menge: 0,800 t

**1.5.10 Betonstahlmatten DIN 488, gebogen**
Betonstahlmatten DIN 488 nach stat. Berechnung
Betonstahlsorte: B 500 A, als Lagermatten,
liefern, schneiden, biegen und verlegen.
Menge: 0,100 t

**1.5.11 Betonstabstahl DIN 488, gerade**
Betonstabstahl DIN 488, nach stat. Berechnung
Betonstahlsorte: B 500 B,
liefern, schneiden und verlegen.
Menge: 0,500 t

**1.5.12 Betonstabstahl DIN 488, gebogen / gebunden**
Betonstabstahl DIN 488, nach stat. Berechnung
Betonstahlsorte: B 500 B,
liefern, schneiden, biegen und verlegen, einschließlich Bewehrungskörben
Menge: 0,100 t

**1.5.13 Kleineisenteile**
liefern und verlegen bzw. einbauen von
Kleinseisenteilen wie z.B. Gewindestangen, Betonwinkel.
Menge: 30,000 kg

**1.5.14 Hohlkehle**
Fachgerechtes Ausführen von Hohlkehlen aus Mörtel MG
III. an Wand-Deckenanschlüssen. Die Hohlkehle ist
mit gleichen Schenkellängen und gerundeter Kehle,
Radius ca. 5 cm, auszuführen.
Örtlichkeit: Versatz Bodenplatte EG zu aufgehender Wand/Brüstung an Gebäudekante
Menge: 140,000 m

**1.5.15 Untergrundvorbereitung Sockelbereich Stahlbeton**
Vorbereiten des Untergrund, d.h. Säubern von trennenden Substanzen, Entfernen von Graten oder scharfkantigen Unebenheiten, Schließen von offenen Stoßfungen von mehr als 5 mm Breite mit Mörtel, egalisieren von offenen Stoßfugen bis 5 mm und Oberflächenprofilierungen durch Dichtungsschlämme oder Bitumendickbeschichtung-Kratzspachtelung (nach Voranstrich) oder Vermörteln,
sowie Voranstrich gemäß Abdichtungssystem der gewählten Bitumendickbeschichtung nach Angaben und Verarbeitungshinweisen des Herstellers.
Örtlichkeit: Sockelbereich EG

Abdichtungshöhe: ca. 35,0 cm über fertige GOK

Ausführungshöhe/-breite: ca. 70 bis 120 cm

Abrechnung nach Quadratmeter beschichteter Sockel-/Plattenfläche

Angebotenes Fabrikat:

__________________________
Menge: 100,000 m2

**1.5.16 Abdichtung Frostschürze/Sockelbereich Stahlbeton**
Grundierte, saubere Untergründe gegen nicht aufstauendes Sickerwasser, mit rissüberbrückender, polystyrolgefüllter Bitumendickbeschichtung in zwei Arbeitsgängen (mit jeweils ca. 2 mm Nassschichtdicke) volldeckend abdichten.

Flächen senkrecht, Untergrund aus Ortbeton, Fertigteilen

Wassereinwirkungsklasse gem. DIN 18533: W1-E
Nassschichtidcke: insgesamt ca. 4 mm
Trockenschichtdicke: > 3 mm
Ausführungshöhe: bis 3,5 m
Örtlichkeit: Sockelbereich EG

Abdichtungshöhe: ca. 35,0 cm über fertige GOK

Ausführungshöhe/-breite: ca. 70 bis 120 cm

Abrechnung nach Quadratmeter beschichteter Sockel-/Plattenfläche

Angebotenes Fabrikat:

__________________________
Menge: 100,000 m2

**1.5.17 Abdichtung Holzdreischichtplatte**
Abdichtung von Holzdreischichtplatten im Sockelbereich, einschließlich Anarbeiten an vor beschriebene bituminöse Abdichtung auf Frostschürze/Bodenplatte aus Stahlbeton.

Die Abdichtung ist von der bituminösen Abdichtung auf der Stirnseite der Bodenplatte bis auf die Dreischichtplatte zu führen, einschließlich entsprechend erforderlicher Überlappung der beiden Abdichtungen am Gewerkeübergang mind. 15,0 cm.
Material Brüstung Sockelbereich: Holz-Dreischichtplatte
Wassereinwirkungsklasse gem. DIN 18533: W1-E
Material Abdichtung:
Flüssigkunststoff (FLK) gemäß DIN 18533, Teil 3, bitumenverträglich
Abdichtungshöhe: ca. 35,0 cm über fertige GOK

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
Ausführungshöhe/-breite: ca. 70 bis 120 cm

Abrechnung nach Quadratmeter beschichteter Sockel-/Plattenfläche

Richtfabrikat: Remmers MB 2K oder gleichwertig
Angebotes Fabrikat:

............................................................
Menge: 10,000 m2

**1.5.18 Zulage Abdichtung Holzdreischichtplatte, Fugendichtband**
Zulage zu vor beschriebener Abdichtung der bauseitigen Holzdreischichtplatte, für Lieferung und Montage eines vlieskaschierten Fugendichtbandes am Übergang Bodenplatte zu Holzdreischichtplatte.

Richtfabrikat: Remmers Tape VF
Angebotes Fabrikat:

............................................................
Menge: 14,000 m

**1.5.19 Perimeterdämmung Frostschürze/Sockelbereich, 240 mm, Achse H+R**
Wärmedämmschicht unter erdberührten Gebäudeaußenflächen, aus Polystyrol-Extruderschaum (XPS) Dämmplatten, in der Punkt-Wulst Methode anbringen.
Ausführung gemäß Standardschnitten D 01.2, Achse H
Kantenausbildung mit umlaufenden Stufenfalz,
Oberfläche glatt,
Obere Abschlusskante abgeschrägt
Wärmeleitgruppe: WLG 035
Dicke: 240 mm zzgl. Abdeckung Randaufkantung 140 mm
Dämmungshöhe: 30 cm
Einschließlich Ausschnitte der Dämmung und Anpassung an Bodenplatte, Randaufkantung, Hohlkehle und Wandöffnungen
Örtlichkeit: Sockelbereich EG Achse H+R Turnhalle

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Menge: 32,000 m

**1.5.20 Perimeterdämmung Frostschürze/Sockelbereich, 240 mm, Achse 13**
Wärmedämmschicht unter erdberührten Gebäudeaußenflächen, aus Polystyrol-Extruderschaum (XPS) Dämmplatten, in der Punkt-Wulst Methode anbringen.
Ausfpührung gemäß Standardschnitten D 01.1
Kantenausbildung mit umlaufenden Stufenfalz,
Oberfläche glatt,
Obere Abschlusskante abgeschrägt
Wärmeleitgruppe: WLG 035
Dicke: bis 240 mm
Dämmungshöhe: 80 cm
Einschließlich aller Ausschnitte der Dämmung und Anpassung an Bodenplatte, Holzdreischichtplatten, Hohlkehle und Wandöffnungen
Örtlichkeit: Sockelbereich EG Achse H+R Turnhalle

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Menge: 28,000 m

**1.5.21 Perimeterdämmung Frostschürze/Sockelbereich, 240 mm, Vorbau**
Wärmedämmschicht unter erdberührten Gebäudeaußenflächen, aus Polystyrol-Extruderschaum (XPS) Dämmplatten, in der Punkt-Wulst Methode anbringen.
Ausfpührung gemäß Standardschnitten D 01.2
Kantenausbildung mit umlaufenden Stufenfalz,
Oberfläche glatt,
Obere Abschlusskante abgeschrägt
Wärmeleitgruppe: WLG 035
Dicke: 240 mm
Dämmungshöhe: ca. 80 cm
Einschließlich aller Ausschnitte der Dämmung und Anpassung an Bodenplatte, Hohlkehle und Wandöffnungen
Örtlichkeit: Sockelbereich EG Vorbau, Achsen R, 7, H

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Menge: 52,000 m

**1.5.22 Perimeterdämmung Frostschürze/Sockelbereich, 80 mm, Stützen**
Wärmedämmschicht unter erdberührten Gebäudeaußenflächen, aus Polystyrol-Extruderschaum (XPS) Dämmplatten, wie vor beschrieben, jedoch
Ausführung im Sockelbereich nur um die Stützen herum gemäß Standardschnitten D 01.1
Dicke: 80 mm
Abwicklungslänge: ca. 91 cm
Dämmungshöhe: ca. 80 cm
Einschließlich aller Ausschnitte der Dämmung und Anpassung an Stützen, Bodenplatte und Hohlkehle
Örtlichkeit: Stahlbetonstützen Achsen R, 13, H

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Menge: 10,000 St

**1.5.23 Zulage Perimeterdämmung, Randfixierung**
Zulage für vor beschriebene Perimeterdämmung für Fixierung der Dämmplatten im Sockelbereich mind 15 cm über OK fertigem Gelände mit zugelassenen Dübeln.
Material: Schlag- oder Schraubdübel mit Metalldorn
Untergrund: Ziegelmauerwerk, Stahlbetonfertigteile
Dübelabstand horizontal: ca. alle 60 cm, jedoch mind. ein Dübel pro Einzelelement.
Menge: 110,000 m

**1.5.24 Noppenbahn als Schutzlage vor Wärmedämmung**
Schutzschicht/Schutzlage vor Wärmedämmung an Wänden, Kunststoff-Noppenbahnen aus Polyethylen kaschiert mit Filtervlies, gemäß DIN 13252
grundwasserneutral, langzeitbeständig
wasserführende Dränbahn
Die Bahn ist von der Unterkante der Dämmung bis ca. 15 cm über die Oberkante der Decke über KG zu führen.
Bahnenhöhe (vertikal): ca. 50 cm

angebotenes Fabrikat:

_______________________________
Menge: 55,000 m2

#### 1.6 Maurerarbeiten

**1.6.1 Bitumenbahnen als Abdichtung**
gegen Bodenfeuchtigkeit  (DIN 18195-4),aus Bitumen -
Dachdichtungsbahnen (DIN 52130), Anordnung waagerecht
in Wänden, Untergrund Beton,  Auflagerflächen mit MG II
abgleichen, lose verlegen, Stöße verkleben,
Überlappung 20 cm. Breite bis 36,5 cm. 1 Lage,
Ausführung in allen Geschossen.
Menge: 18,000 m

**1.6.2 tragende Innenwände (d=24cm) HLZ 12/1,4/12DF/MG III, 1,8 MN/m²**
als Mauerwerk und Mauerwerkspfeiler nach DIN 1996-2,
für nachfolgenden Putzauftrag, Ausführung auch in Kleinflächen.
HLZ 12 - 1,4 - 12 DF, MG III,
Festigkeitsklasse: 12,
zul. Druckspannung: mind. 1,8 MN/m²
mit Stoßfugenverzahnung,
Mauerwerksdicke: 24 cm,
Höhe: bis 2,45 m,
Einbauort: Erdgeschoss, insbesondere Ausmauerung zu schließender Wandöffnungen
Menge: 5,000 m2

**1.6.3 tragende Innenwände (d=17,5cm) HLZ 12/1,4/9 DF/MG IIa**
als Mauerwerk nach DIN 1996-2 und Mauerwerkspfeiler,
für nachfolgenden Putzauftrag, Ausführung auch in Kleinflächen.
HLZ 12 - 1,0 - 9 DF, MG IIa,
Festigkeitsklasse: 12,
zul. Druckspannung: mind. 1,6 MN/m²
mit Stoßfugenverzahnung,
Mauerwerksdicke: 17,5 cm,
Höhe: bis 2,70,
Einbauort: alle Geschosse
Menge: 42,000 m2

**1.6.4 nichttragende Innenwände 11,5cm HLZ 12/1,4/6 DF/MG IIa**
als Mauerwerk nach DIN 1996-2 und Mauerwerkspfeiler,
für nachfolgenden Putzauftrag, Ausführung auch in Kleinflächen.
Ziegelstein: HLZ 12 - 1,4 - 6 DF, mit
Stoßfugenverzahnung,
Mauermörtel: MG II,
Mauerwerksdicke 11,5 cm,
Höhe bis ca. 2,7 m
Breite < 50 cm
Ausführung im EG insbesondere als Mauerwerkspfeiler in der Achse 10 / M+ N,
Menge: 2,500 m2

**1.6.5 Zulage Mauerwerksanschluss Bestand,11,5 - 24 cm**
Zulage zu vor beschriebenen Mauerwerkswänden für den Anschluss des neuen Mauerwerks an Bestands-Stahlbetonstützen durch Wandanker oder gleichwertig in mind. jeden dritten Lagerfuge.
Breite Mauerwerk: 11,5 bis 24 cm
Menge: 20,000 m

**1.6.6 Ziegelstürze - (17,5 innen), 125 cm**
Überdecken der Öffnungen in Innenmauerwerk mit Fertigteilstürzen aus Ziegelsteinen, bewehrt, als Zuschlag zur MW-Postion.
Wanddicke: 17,5 cm
Höhe der Stürze: NF =  7,1 cm
Abrechnung pro Stück Ziegelsturz, Länge: 125 cm
Menge: 1,000 St

**1.6.7 Zulage Mauerwerk, Aussparung ≤ 500 cm²**
Zulage für Herstellung einer Aussparung in vor beschriebener Mauerwerkswand, inkl. Leibungsausbildung
Dicke Mauerwerk: 11,5 bis 42,5 cm
Abmessung Aussparung: ≤ 500 cm²

Die Vergütung ggf. erforderlicher Stürze erfolgt mit separater Position,
Menge: 1,000 St

**1.6.8 Zulage Mauerwerk, Aussparung > 500 cm² ≤ 1000 cm²**
Zulage für Herstellung einer Aussparung in vor beschriebener Mauerwerkswand,wie vor beschrieben, jedoch
Abmessung Aussparung: > 500 cm² ≤ 1000 cm²
Menge: 1,000 St

**1.6.9 Zulage Mauerwerk, Aussparung > 1000 cm² ≤ 2500 cm²**
Zulage für Herstellung einer Aussparung in vor beschriebener Mauerwerkswand,wie vor beschrieben, jedoch
Abmessung Aussparung: > 1000 cm² ≤ 2500 cm²
Menge: 2,000 St

**1.6.10 Abgleichen Mauerwerksabschlüsse 24,0, Trapezblech**
Giebelanschluss
wie Pos-Nr. 4.36, jedoch
Innenmauerwerk
Breite Abgleichfläche: 24cm.
Menge: 2,000 m

**1.6.11 Schließen von Wandschlitzen, 3 / 5 cm**
Nachträgliches manuelles Verputzen mit Kalkzement-/Kalk-Gipsmörtel von Wandschlitzen inkl. ausgleichen der Übergänge zur Ziegeloberfläche.
Schlitztiefe: ca. 3 cm
Schlitzbreite: ca. 5 cm
Höhe: bis ca. 3,7 m
Menge: 5,000 m

**1.6.12 Schließen von Wandschlitzen, 3 / 10 cm**
Nachträgliches manuelles Verputzen mit Kalkzement-/Kalk-Gipsmörtel von Wandschlitzen inkl. ausgleichen der Übergänge zur Ziegeloberfläche.
Schlitztiefe: ca. 3 cm
Schlitzbreite: ca. 10cm
Höhe: bis ca. 3,7 m
Menge: 2,500 m

**1.6.13 Schließen von Wandschlitzen, 10 / 10 cm**
Nachträgliches manuelles Verputzen mit Kalkzement-/Kalk-Gipsmörtel von Wandschlitzen inkl. ausgleichen der Übergänge zur Ziegeloberfläche.
Schlitztiefe: ca. 10 cm
Schlitzbreite: ca. 10cm
Höhe: bis ca. 3,7 m
Menge: 2,500 m

**1.6.14 Ausmauern von Schlitzen 15 / 15 cm**
Schlitz in Mauerwerk schließen mit Mörtel MG II und
Ziegelsteinen.
Schlitzbreite bis 15 cm, Schlitztiefe bis 15 cm.
Menge: 2,500 m

**1.6.15 Ausmauern von Schlitzen 30 / 15 cm**
Schlitz in Mauerwerk schließen mit Mörtel MG II und
Ziegelsteinen.
Schlitzbreite 15 bis 30 cm, Schlitztiefe bis 15 cm.
Menge: 2,500 m

**1.6.16 Ausmauern von Schlitzen 50 / 15 cm**
Schlitz in Mauerwerk schließen mit Mörtel MG II und
Ziegelsteinen.
Schlitzbreite 30 bis 50 cm, Schlitztiefe bis 15 cm.
Menge: 2,500 m

**1.6.17 Ausmauern von Wanddurchbrüchen ≤ 500 cm²**
Wanddurchbruch in Mauerwerk schließen mit Mörtel MG II
und Ziegelsteinen.
Einzelabmessungen: bis 500 cm²
Wanddicke: 11,5 bis 24 cm
Menge: 1,000 St

**1.6.18 Ausmauern von Wanddurchbrüchen > 500 cm² ≤ 1000 cm²**
Wanddurchbruch in Mauerwerk schließen mit Mörtel MG II
und Ziegelsteinen.
Einzelabmessungen: > 500 cm² ≤ 1000 cm²
Wanddicke: 11,5 bis 24 cm
Menge: 1,000 St

**1.6.19 Ausmauern von Wanddurchbrüchen > 1000 cm² ≤ 2500 cm²**
Wanddurchbruch in Mauerwerk schließen mit Mörtel MG II
und Ziegelsteinen.
Einzelabmessungen: > 1000 cm² ≤ 2500 cm²
Wanddicke: 11,5 bis 24 cm
Menge: 1,000 St

**1.6.20 Ausmauern von Wanddurchbrüchen > 2500 cm² ≤ 5000 cm²**
Wanddurchbruch in Mauerwerk schließen mit Mörtel MG II
und Ziegelsteinen.
Einzelabmessungen: > 2500 cm² ≤ 5000 cm²
Wanddicke: 11,5 bis 24 cm
Menge: 1,000 St

**1.6.21 Ausmauern von Wanddurchbrüchen > 5000 cm² ≤ 10000 cm²**
Wanddurchbruch in Mauerwerk schließen mit Mörtel MG II
und Ziegelsteinen.
Einzelabmessungen: > 5000 cm² ≤ 10000 cm²
Wanddicke: 11,5 bis 24 cm
Menge: 1,000 St

**1.6.22 Schließen der Bodenplattenöffnungen bis 0,05 m²**
Schließen der Öffnungen /Durchbrüche in Bodenplatten mit Ortbeton, Normalbeton DIN 1045 B15.
Einzelabmessungen: bis 0,05 m²
Plattendicke: 15,0 bis 20,0 cm
Menge: 1,000 St

**1.6.23 Schließen der Bodenplattenöffnungen bis 0,15 m²**
Schließen der Öffnungen /Durchbrüche in Bodenplatten mit Ortbeton, Normalbeton DIN 1045 B15.
Einzelabmessungen: 0,05 bis 0,15 m²
Plattendicke: 15,0 bis 20,0 cm
Menge: 1,000 St

**1.6.24 Schließen der Bodenplattenöffnungen bis 0,25 m²**
Schließen der Öffnungen /Durchbrüche in Bodenplatten mit Ortbeton, Normalbeton DIN 1045 B15.
Einzelabmessungen: 0,15 bis 0,25 m²
Plattendicke: 15,0 bis 20,0 cm
Menge: 1,000 St

**1.6.25 Glattstrich flächig**
Glattstrich auf Mauerwerk im Innen- und Außenbereich zur Herstellung der Winddichtigkeit, für nachträgliche Montage einer Trockenbauverkleidung, eines Wärmedämmverbundsystems durch ein Drittgewerk

DIN 18550: PII
DIN EN 998-1: Leichtputz LW, CS II, Wc 1
Brandverhalten: A1, nicht brennbar
Material: Kalk-Zement - Leichtputz, wasserabweisend
Putzdicke: ca. 2-3 mm
Putzgrund: Normalmauerwerk, Hochlochziegel, Kalksandstein
Struktur: glatt abgezogen

Angeb. Fabrikat:

....................................................................
(vom Bieter auszufüllen)
Menge: 24,000 m2

**1.6.26 Glattstrich linienförmig, 20 cm**
Glattstrich in Fensterleibungen und im Mauerkronenbereich des Dachgeschosses als fertigen Untergrund für bauseitigen RAL-Anschluss im Zuge der Fenstermontage, sowie für bauseitigen luftdichten Anschluss der Dampfbremse unterhalb der Dachkonstruktion.

Ausführungsbreite: mind. 20 cm

DIN 18550: PII
DIN EN 998-1: Leichtputz LW, CS II, Wc 1
Brandverhalten: A1, nicht brennbar
Material: Kalk-Zement - Leichtputz, wasserabweisend
Putzdicke: ca. 2-3 mm
Putzgrund: Normalmauerwerk, Hochlochziegel,
Struktur: glatt abgezogen

Angeb. Fabrikat:

....................................................................
(vom Bieter auszufüllen)
Menge: 7,000 m

**1.6.27 Zulage Glattstrich Kantenausbildung**
Zulage für vor beschriebenen Glattstrich für freie Kantenausbildung im Bereich von Öffnungsleibungen
Ausführung geradlinig horizontal und vertikal fluchtend, ohne Grate und Überstände
Menge: 8,000 m

#### 1.7 Putzarbeiten

**1.7.1 Putzhaftbrücke Kalk-Gips-Putz, Ziegel / KS**
Putzhaftbrücke/Aufbrennsperre auf organischer Basis, innen, auf allen Ziegel- und Kalksandsteinuntergründen, aufbringen. Für nachträglichen
Kalk-Gips-Putzauftrag.
Bauteilhöhe: bis 2,7 m

Angeb. Fabrikat:

.................................................
(vom Bieter auszufüllen)
Menge: 65,000 m2

**1.7.2 Putzhaftbrücke Kalk-Gips Putz, Beton**
Putzhaftbrücke auf Betonflächen/-wänden und Betondecken aufbringen.
Für nachträglichen Kalk-Gips Putzauftrag.

Material: mineralisch
Putzgrund: glatt geschalter Beton, Spachtelungen, glatte und schwach/nicht saugende Untergründe wie z.B. Styrodur, etc.

Angeb.Fabrikat:

.................................................
(vom Bieter auszufüllen)
Menge: 5,000 m2

**1.7.3 Putzhaftbrücke, Kalk-Gips-Putz, längsorientiert, ≤ 50 cm**
Putzhaftbrücke auf mineralischer Basis, auf Wänden, aufbringen. Für nachträglichen Kalk-Gips Putzauftrag.
Ausführung auf längsorientierten Bauteilen vertikal

Putzgrund: Ziegel-/KS-Untergründe

Bauteile:
Leibungen, Stützen, Pfeiler, Vorlagen, Wandenden, Lisenen und dergleichen
Bauteilbreite: ≤ 50 cm
Abrechnung nach Längenmaß.
Menge: 10,000 m

**1.7.4 Putzträger, Rippenstreckmetall, 15 ≤ 30 cm**
Rippenstreckmetall aus Stahl zur Überbrückung von Fugen und Spalten zwischen unterschiedlichen Baustoffen, an rissgefährdeten Untergründen, wie z.B. labile Untergründe, Bereiche mit Materialwechsel im Untergrund, etc. an Wänden und Untersichten im Innenbereich einschließlich Haftmörtel, Befestigungselementen und Zubehör montieren.

Material: Stahlblech, verzinkt

Breite: 15 ≤ 30 cm
Menge: 2,500 m

**1.7.5 Innenwandputzsystem P IV, Einlagenputz**
Innenwandputzsystem, mineralisch gebunden, Ausführung
für übliche Beanspruchung, einschl. aller Vorarbeiten.

DIN V 18550: PIV
DIN EN 13279: B3/50/2
Putzgrund: Ziegelmauerwerk / Beton
Material: Kalk-Gips-Putz
Einlagenputz
Körnung: 1 mm
Farbton: weiß
Putzdicke: 15 mm
Oberfläche: gefilzter Putz
Putzhöhe: bis 4,0 m
Einbauort: Wände

Angeb.Fabrikat:

.................................................
(vom Bieter auszufüllen)
Menge: 65,000 m2

**1.7.6 Zulage geplätteter Putz P IV**
Zulage für die Ausführung der vor beschriebenen
Kalk-Gips-Putze mit geglätteter Putzoberfläche
Menge: 65,000 m2

**1.7.7 Zulage Putz, P IV, < 2,5 m²**
Zulage für Innenwandputzsystem gemäß vor beschriebenen Positionen, also Putzhaftbrücke, Innenputz und geglätteter Putz.
für die Ausführung in Kleinflächen unter 2,5 m²

Abrechnung als Zulage nach m²
Menge: 4,000 St

**1.7.8 Zulage Putz, P IV, Bestandsanarbeitung**
Zulage für Innenwandputzsystem gemäß vor beschriebenen Positionen, für die Anarbeitung an den angrenzenden Bestandsputz, so dass der Übergang niveaugleich und weitgehender Strukturangleichung erfolgt.

Abrechnung nach laufendem Meter
Menge: 28,000 m

**1.7.9 Innenbauteile, längsorientiert, ≤ 50 cm**
Innenputzsystem gemäß vorbeschriebenen Positionen,
jedoch einputzen von
Leibungen, Stützen, Pfeiler, Vorlagen, Wandenden, Unterzügen,
Lisenen, Abtreppungen, Ablagen, Abdeckungen und dergleichen
Ausführung vertikal und horizontal
Bauteilbreite: ≤ 50 cm
Abrechnung nach Längenmaß.
Menge: 10,000 m

**1.7.10 Armierungsgewebe, Innen, flächig**
Armierungsgewebe an rissgefährdeten Untergründen, wie z.B. labile Untergründe, Bereiche mit Materialwechsel im Untergrund, etc. anbringen und in nachfolgende Innenputze einbetten und deckend überspachteln/putzen.
Einschließlich erforderlichem Mörtelbett/Unterputz, soweit technisch zusätzlich zu nachfolgenden Innenputzen erforderlich.

Material: Glasgittergewebe, alkalibeständig
Maschenweite: 4 x 4 mm

Angeb.Fabrikat:

.................................................
(vom Bieter auszufüllen)
Menge: 10,000 m2

**1.7.11 Armierungsgewebe, Innen, ≤ 50 cm**
Armierungsgewebe an rissgefährdeten Untergründen, wie z.B. labile Untergründe, Bereiche mit Materialwechsel im Untergrund, etc. anbringen und in nachfolgende Innenputze einbetten und deckend überspachteln/putzen.
Einschließlich erforderlichem Mörtelbett/Unterputz, soweit technisch zusätzlich zu nachfolgenden Innenputzen erforderlich.

Material: Glasgittergewebe, alkalibeständig
Maschenweite: 4 x 4 mm

Ausführungsbreite: ≤ 50 cm
Menge: 10,000 m

**1.7.12 Diagonalarmierung an Öffnungsecken**
Diagonalarmierung aus Glasgewebe-Formteilen an allen Öffnungsecken vollflächig in die Armierungsschicht einbinden.
Abmessung: ca. 300 x 500 mm
Maschenweite: ca. 4 x 4 mm
Verbrauch: 1St/Ecke
Angeb. Fabrikat:

.......................................................
(vom Bieter auszufüllen)
Menge: 4,000 St

**1.7.13 Abschlussprofil, PVC, innen + außen**
Abschlussprofil als sichtbarer Putzabschluss an Materialübergängen, Wandenden, etc. auf zu verputzenden Untergrund aufbringen und in vor beschriebene Putzlagen einbetten, absolut waag- und lotrecht fluchtend, auf Gehrung geschnitten, inkl. Befestigungselementen und Zubehör.
Material: PVC
Kante: schmal, leicht gerundet
Feuchtraum geeignet bis W3-I
Putzdicke: ca. 15 mm bzw. gemäß Putzdicke der vor beschriebenen Putze

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
Richtfabrikat: z.B. Protektor Putzprofil Nr. 31420, 31422, 31424
oder gleichwertig

Angeb.Fabrikat:

.................................................
(vom Bieter auszufüllen)
Menge: 25,000 m

**1.7.14 Schnellputzleiste, Stahl verzinkt, innen**
Putzprofile in gleichmäßigen Abständen auf dem zu verputzenden Untergrund aufbringen, absolut fluchtend, mit Befestigungs- und Zubehör zur Herstellung von ebenen Flächen.
Material: Stahl mit erhöhter Zinkauflage
Höhe: gemäß Putzdicke der nach beschriebenen Innenputze

Richtfabrikat: z.B. Protektor Putzlehre Nr. 1105 oder gleichwertig

Angeb.Fabrikat:

.................................................
(vom Bieter auszufüllen)
Menge: 65,000 m2

**1.7.15 Kantenprofil, Stahl verzinkt, innen + außen**
Kantenprofil als verdeckte Putzkante an Wandecken/-kanten des zu verputzenden Untergrund aufbringen, absolut fluchtend, inkl. Befestigungselementen und Zubehör. Ansetzen auf Mörtel- oder Gipsbatzen, entsprechend nachfolgendem Putzmaterial.

Material: Stahl mit erhöhter Zinkauflage
Kante: gerundet
Putzdicke: ab 10 bis 15 mm gemäß Putzdicke der vor beschriebenen Putze

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
Richtfabrikate: z.B. Protektor Kantenprofil Nr. 1043Z, 1022Z/1024Z
oder gleichwertig

Angeb.Fabrikat:

.................................................
(vom Bieter auszufüllen)
Menge: 16,000 m

**1.7.16 Fugendichtband (Kompriband)**
Liefern und einlegen selbstklebendes, vorkomprimiertes
Fugendichtband, Einbau nach Herstellervorschrift an
angrenzenden Bauteilen/Materialwechsel.
Die Armierungs- und Putzschicht ist vom angrenzenden
Bauteil zu trennen.
Fugendichtband 2D - 15 / 3 - 9 mm

Angeb.Fabrikat:

.................................................
(vom Bieter auszufüllen)
Menge: 5,000 m

**1.7.17 Putzbretter, Wandöffnungen, 201 bis 250 cm, 11,5-24 cm**
Einbauen von Putzbrettern in Wandöffnungen incl. Querverstrebungen bzw. an freien Wandenden inkl. Abspreizung als Anschlag beim Anputzen von unverputzten Öffnungsleibungen, Wandenden und Stürzen

Türbreite: 76 bis 126 cm
Leibungsbreite: 11,5 bis 24 cm
Öffnungshöhe: 201 bis 250 cm

Die Leistung beinhaltet Herstellung, Vorhaltung und Unterhaltung, sowie rückstandsfreier Abbruch und Abfuhr aller Materialien nach Beendigung der Arbeiten.

Abrechnung je Leibungsseite
Menge: 3,000 St

#### 1.8 Kernbohrarbeiten

*Hinweis: Ausführungs-/Kalkulationshinweise Kernbohrarbeiten*
Das umsetzen des Kernbohrgerätes von Raum zu Raum bzw. von Stockwerk zu Stockwerk ist in die nachfolgenden Positionen einzukalkulieren und mit diesen abgegolten.

**1.8.1 Kernbohrung Mauerwerk ≤ DN 60**
Kernbohrung, senkrecht oder waagrecht, in Decken und Wänden, einschließlich Kernsicherung/-fangen.
Bauteil: Kalksandstein Wände
Bauteildicke: bis ca. 240 mm
Durchmesser: b≤ DN 60
Örtlichkeit: KG, EG und OG

Kühl- und Spülwasser absaugen und reinigen. Anfallender Schlamm abfahren und entsorgen, inkl. Entsorgungsgebühr.

Anfallenden Bohrkern laden, abfahren und entsorgen.

Die Entsorgungsgebühr wird separat vergütet.
Menge: 0,250 m

**1.8.2 Kernbohrung Mauerwerk > DN 60 ≤ DN 100**
Kernbohrung, waagrecht, in Wänden, wie vor beschrieben, jedoch
Durchmesser: > DN 60 ≤ DN 100
Menge: 0,250 m

**1.8.3 Kernbohrung Mauerwerk > DN 100 ≤ DN 140**
Kernbohrung, waagrecht, in Wänden, wie vor beschrieben, jedoch
Durchmesser: > DN 100 bis DN 140
Menge: 0,250 m

**1.8.4 Kernbohrung Mauerwerk > DN 140 ≤ DN 180**
Kernbohrung, waagrecht, in Wänden, wie vor beschrieben, jedoch
Durchmesser: > DN 140 ≤ DN 180
Menge: 0,250 m

**1.8.5 Kernbohrung Mauerwerk > DN 180 ≤ DN 220**
Kernbohrung, waagrecht, in Wänden, wie vor beschrieben, jedoch
Durchmesser: > DN 180 ≤ DN 220
Menge: 1,000 m

**1.8.6 Kernbohrung Mauerwerk > DN 220 ≤ DN 260**
Kernbohrung, waagrecht, in Wänden, wie vor beschrieben, jedoch
Durchmesser: > DN 220 ≤ DN 260
Menge: 0,500 m

**1.8.7 Kernbohrung Mauerwerk > DN 260 ≤ DN 300**
Kernbohrung, waagrecht, in Wänden, wie vor beschrieben, jedoch
Durchmesser: > DN 260 ≤ DN 300
Menge: 0,250 m

**1.8.8 Kernbohrung Stahlbeton ≤ DN 60**
Kernbohrung, senkrecht oder waagrecht, in Decken und Wänden, einschließlich Kernsicherung/-fangen.
Bauteil: Stahlbeton-Decken und -Wände
Höhe: bis ca. 4,0 m über Rohdecke
Bauteildicke: ca. 100 bis 200 cm
Durchmesser: bis 40
Örtlichkeit: Erdgeschoss

Kühl- und Spülwasser absaugen und reinigen. Anfallender Schlamm abfahren und entsorgen, inkl. Entsorgungsgebühr.

Stahlflächenschnitte bis 2,0 cm² sind einzukalkulieren und mit dieser Position abgegolten.

Anfallenden Bohrkern laden, abfahren und entsorgen.

Die Entsorgungsgebühr wird separat vergütet.
Menge: 0,100 m

**1.8.9 Kernbohrung Stahlbeton > DN 60 ≤ DN 100**
Kernbohrung, senkrecht oder waagrecht, in Decken und
Wänden, wie vor beschrieben, jedoch
Durchmesser: > DN 60 ≤ DN 100
Menge: 1,000 m

**1.8.10 Kernbohrung Stahlbeton > DN 100 ≤ DN 140**
Kernbohrung, senkrecht oder waagrecht, in Decken und
Wänden, wie vor beschrieben, jedoch
Durchmesser: > DN 100 bis DN 140
Menge: 1,000 m

**1.8.11 Kernbohrung Stahlbeton > DN 180 ≤ DN 220**
Kernbohrung, senkrecht oder waagrecht, in Decken und
Wänden, wie vor beschrieben, jedoch
Durchmesser: > DN 180 ≤ DN 220
Menge: 0,250 m

#### 1.9 Abbrucharbeiten

**1.9.1 Bestandsputz abtragen 5,0 bis 15,0 mm**
Abtragen von beschichtetem Bestandsputz mit Putzfräse inkl. Absaugung des Fräsguts bzw. als Handabbruch nach Wahl des AN,
Laden, abfahren und fachgerecht entsorgen des abgetragenen Putzes.

Die Entsorgungsgebühr wird separat vergütet.

Herstellern einer sauberen Fläche, frei von losem Material und staubfrei.

Abtragtiefe: 5 bis 15 mm.
Abrechnung nach Quadratmeter.
Menge: 20,000 m2

**1.9.2 Herstellen Wandöffnung Mauerwerk, KS, ≤ 500 cm²**
Teilabbruch als Handabbruch von Mauerwerk, einschließlich ein- oder beidseitigem Putz abschnitts- und taktweise gemäß Abbruchplan / Abbruchanweisung abbrechen sortieren, laden, abfahren und entsorgen.

Die Entsorgungsgebühr wird separat vergütet.

Am Mauerwerk anhaftende Bauteile wie Putz, etc. werden mit gemessen und in die Kubatur eingerechnet.
Material: Kalksandstein
Mauerstärke Rohziegel: ca. 11,5 bis 24 cm
Mauerstärke verputzt: ca. 15 - 27 cm
Örtlichkeit: Erdgeschoss

Wandöffnung rechteckig, Leibungen geradlinig: ≤ 500 cm²

Abfallschlüssel: 170102 oder 170107

Die Abbruchstellen können aufgrund der verbleibenden Geschossdecken bzw. des Daches nicht direkt mit dem Kran angefahren werden. Entsprechender Mehraufwand ist mit dieser Position abgegolten.

Abrechnung pro Stück.
Menge: 1,000 St

**1.9.3 Herstellen Wandöffnung Mauerwerk, KS, > 500 cm² ≤ 1000 cm²**
Teilabbruch als Handabbruch von Mauerwerk, einschließlich ein- oder beidseitigem Putz abschnitts- und taktweise gemäß Abbruchplan / Abbruchanweisung abbrechen sortieren, laden, abfahren und entsorgen.
Am Mauerwerk anhaftende Bauteile wie Putz, etc. werden mit gemessen und in die Kubatur eingerechnet.
Material: Kalksandstein
Mauerstärke Rohziegel: ca. 11,5 bis 24 cm
Mauerstärke verputzt: ca. 15 - 27 cm
Örtlichkeit: Erdgeschoss

Wandöffnung rechteckig, Leibungen geradlinig: > 500 cm² ≤ 1000 cm²

Abfallschlüssel: 170102 oder 170107

Die Abbruchstellen können aufgrund der verbleibenden Geschossdecken bzw. des Daches nicht direkt mit dem Kran angefahren werden. Entsprechender Mehraufwand ist mit dieser Position abgegolten.

Abrechnung pro Stück.
Menge: 1,000 St

**1.9.4 Herstellen Wandöffnung Mauerwerk, KS, > 1000 cm² ≤ 2500 cm²**
Teilabbruch als Handabbruch von Mauerwerk, einschließlich ein- oder beidseitigem Putz abschnitts- und taktweise gemäß Abbruchplan / Abbruchanweisung abbrechen sortieren, laden, abfahren und entsorgen.
Am Mauerwerk anhaftende Bauteile wie Putz, etc. werden mit gemessen und in die Kubatur eingerechnet.
Material: Kalksandstein
Mauerstärke Rohziegel: ca. 11,5 bis 24 cm
Mauerstärke verputzt: ca. 15 - 27 cm
Örtlichkeit: Erdgeschoss

Wandöffnung rechteckig, Leibungen geradlinig: > 1000 cm² ≤ 2500 cm²

Abfallschlüssel: 170102 oder 170107

Die Abbruchstellen können aufgrund der verbleibenden Geschossdecken bzw. des Daches nicht direkt mit dem Kran angefahren werden. Entsprechender Mehraufwand ist mit dieser Position abgegolten.

Abrechnung pro Stück.
Menge: 2,000 St

**1.9.5 Herstellen Wandöffnung Mauerwerk, KS, > 2500 cm² ≤ 5000 cm²**
Teilabbruch als Handabbruch von Mauerwerk, einschließlich ein- oder beidseitigem Putz abschnitts- und taktweise gemäß Abbruchplan / Abbruchanweisung abbrechen sortieren, laden, abfahren und entsorgen.
Am Mauerwerk anhaftende Bauteile wie Putz, etc. werden mit gemessen und in die Kubatur eingerechnet.
Material: Kalksandstein
Mauerstärke Rohziegel: ca. 11,5 bis 24 cm
Mauerstärke verputzt: ca. 15 - 27 cm
Örtlichkeit: Erdgeschoss

Wandöffnung rechteckig, Leibungen geradlinig: > 2500 cm² ≤ 5000 cm²

Abfallschlüssel: 170102 oder 170107

Die Abbruchstellen können aufgrund der verbleibenden Geschossdecken bzw. des Daches nicht direkt mit dem Kran angefahren werden. Entsprechender Mehraufwand ist mit dieser Position abgegolten.

Abrechnung pro Stück.
Menge: 3,000 St

**1.9.6 Herstellen Wandöffnung Mauerwerk, KS, > 5000 cm² ≤ 12000 cm²**
Teilabbruch als Handabbruch von Mauerwerk, einschließlich ein- oder beidseitigem Putz abschnitts- und taktweise gemäß Abbruchplan / Abbruchanweisung abbrechen sortieren, laden, abfahren und entsorgen.
Am Mauerwerk anhaftende Bauteile wie Putz, etc. werden mit gemessen und in die Kubatur eingerechnet.
Material: Kalksandstein
Mauerstärke Rohziegel: ca. 11,5 bis 24 cm
Mauerstärke verputzt: ca. 15 - 27 cm
Örtlichkeit: Erdgeschoss

Wandöffnung rechteckig, Leibungen geradlinig: > 5000 cm² ≤ 12000 cm²

Abfallschlüssel: 170102 oder 170107

Die Abbruchstellen können aufgrund der verbleibenden Geschossdecken bzw. des Daches nicht direkt mit dem Kran angefahren werden. Entsprechender Mehraufwand ist mit dieser Position abgegolten.

Abrechnung pro Stück.
Menge: 1,000 St

#### 1.10 Entsorgung /Wiederverwertung Bauschutt /Bauabfall

*Hinweis: Hinweise Bauschutt*
Die anfallenden mineralischen Abfälle und Bauschutt sind gemäß den aktuell gültigen Vorschriften, insbesondere Mantelverordnung, Eckpunktepapier Bayern / Verfüll-Leitfaden, Kreislaufwirtschaftsgesetz, Ersatzbaustoffverordnung (EBV), Deponieverordnung und Gewerbeabfallverordnung, entweder der Wiederverwendung als Ersatzbaustoffe nach EBV oder einem fachgerechten Einbau z.B. in Gruben nach LAGA/Verfüll-Leitfaden bzw. bei Erfordernis einer fachgerechten Deponierung zuzuführen. Die Entscheidung darüber obliegt dem Auftragnehmer entsprechend der rückgebauten Baustoffe und den sich daraus ergebenden Wiederverwendungsmöglichkeiten bzw. Vorgaben zur Abfallentsorgung.

Für sämtliche abgefahrene Abfälle und Bauschutt ist der entsprechende Verwertungs-/Entsorgungsnachweis zwingend vorzulegen.

**1.10.1 Entsorgungskosten für Bauschutt, Beton/Stahlbeton, AVV 170101**
Vergütung zu vor beschriebenen Abbrucharbeiten Mauerwerk/Stahlbeton für die Entsorgungskosten.

Abfallrechtliche Einordnung:
mineralischer Bauschutt, als nicht / gering belasteter (nicht gefährlicher) Abfall, ohne Anhaftungen/Verunreinigungen

Abfallrechtliche Zuordnung: Z1.1 / B

Material / Abfallschlüssel
- 170101 Beton/Stahlbeton

Bewertung nach EBV: RC1

Hinweis: Es wird die entsprechende jeweilige vor beschriebene Grundposition Abbrucharbeiten, sowie diese Position für die Entsorgungskosten vergütet.

Vergütung nur nach Vorlage entsprechender Entsorgungsnachweise nach Gewicht.
Menge: 6,000 t

**1.10.2 Entsorgungskosten für Bauschutt, Ziegel, AVV 170102**
Vergütung zu vor beschriebenen Abbrucharbeiten Mauerwerk/Stahlbeton für die Entsorgungskosten.

Abfallrechtliche Einordnung:
mineralischer Bauschutt, als nicht / gering belasteter (nicht gefährlicher) Abfall, ohne Anhaftungen/Verunreinigungen

Abfallrechtliche Zuordnung: Z1.1 / B

Material / Abfallschlüssel
- 170102 Ziegel

Bewertung nach EBV: RC1

Hinweis: Es wird die entsprechende jeweilige vor beschriebene Grundposition Abbrucharbeiten, sowie diese Position für die Entsorgungskosten vergütet.

Vergütung nur nach Vorlage entsprechender Entsorgungsnachweise nach Gewicht.
Menge: 0,500 t

**1.10.3 Entsorgungskosten für Bauschutt, ohne Anhaftung/Verunreinigung, AVV 170107**
Vergütung zu vor beschriebenen Abbrucharbeiten Mauerwerk/Stahlbeton und Böden / Fliesen / Estrich für die Entsorgungskosten.

Abfallrechtliche Einordnung:
mineralischer Bauschutt, als nicht / gering belasteter (nicht gefährlicher) Abfall, ohne Anhaftungen/Verunreinigungen

Abfallrechtliche Zuordnung: Z1.1 / B

Material / Abfallschlüssel
- 170107 Beton, Fliesen, Ziegel, Keramik

Hinweis: Es wird die entsprechende jeweilige vor beschriebene Grundposition Abbrucharbeiten, sowie diese Position für die Entsorgungskosten vergütet.

Vergütung nur nach Vorlage entsprechender Fotodoku des Containerinhalts und des Entsorgungsnachweises nach Gewicht.
Menge: 0,500 t

**1.10.4 Zulage Entsorgungskosten für Bauschutt, mit Anhaftung/Verunreinigung**
Zulage zu vor beschriebenen Abbrucharbeiten Mauerwerk/Stahlbeton und Böden / Fliesen / Estrich für die Entsorgungskosten.

Abfallrechtliche Einordnung:
Bauschutt, als mäßig belasteter, jedoch nicht gefährlicher Abfall

Abfallrechtliche Zuordnung: Z1.1 / B

Material / Abfallschlüssel
Beton, Ziegel, Fliesen, Keramik
- 170101 mit Anhaftung/Verunreinigung/Fremdanteilen in geringen Mengen
- 170102 mit Anhaftung/Verunreinigung/Fremdanteilen in geringen Mengen
- 170107 mit Anhaftung/Verunreinigung/Fremdanteilen in geringen Mengen

Hinweis: Es wird die entsprechende jeweilige vor beschriebene Grundposition Abbrucharbeiten, die vor beschriebenen Entsorgungskosten der jeweiligen Abfallschlüssel, sowie diese Zulage vergütet.

Vergütung nur nach Vorlage entsprechender Fotodoku des Containerinhalts und des Entsorgungsnachweises nach Gewicht.
Menge: 1,000 t

**1.10.5 Container Baumischabfall**
Container 7,0 m³, aufstellen und abholen, Inhalt entsorgen, inkl. Entsorgungsgebühr für Baumischabfallbeseitigung.
Abrechnung nach Tonne Abfall (gemäß Entsorgungsnachweis).
Menge: 0,500 t

#### 1.11 Zimmererarbeiten

*Hinweis: Kalkulationshinweise Ausführung Holzbau-/Zimmererarbeiten*
Sämtliche nachfolgend angebotenen Brettsperrholzplatten und -elemente sind gemäß DIN EN 16351 zu erstellen bzw. müssen eine allgemeine bauaufsichtliche Zulassung (DIBt mit Ü-Zeichen oder ETA mit CE-Zeichen) aufweisen.

Hersteller:.............................................

Zulassungsnummer:................................................

Oberflächenqualitäten gemäß Brettsperrholz-Merkblatt November 2024 (Ingenieur Holzbau.de und Fachverband Holzindustrie Österreich) sind bei allen Holzbauelementen einzuhalten

Nicht sichtbare Oberflächen: Nicht-Sicht-Qualität gemäß Tabelle 3

Sichtbare Oberflächen: Industrie-Sicht-Qualität in Anlehnung Tabelle 3:
- Holzart: Fichte / Tanne
- Sichtoberfläche, geschliffen oder gehobelt
- Fugenbreite: ≤ 4 mm
- Zulässige Verfärbung: < 20 %
- Äste schwarz ≤ Ø 30 mm: zulässig
- Äste schwarz oder Loch > Ø 30 mm: sind auszustöpseln
- Astdübel, Füller, Leisten: zulässig
- Harzgallen: zulässig, ≤ 5 x 50 mm
- Rindeneinwuchs: zulässig
- Markröhre: zulässig
- Trockenrisse: Beschränkung laut Festigkeitssortierung
- Insektenbefall: nicht zulässig

Holzbearbeitung an allen sichtbaren Oberflächen: nur mit Fräs- und Schneidewerkzeugen, die keine Verschmutzung mit Kettenöl hinterlassen.

Fräs-/Bohrdurchmesser an den Ecken von Tür- und Fensteröffnungen, sowie Wand- und Deckendurchbrüchen sind nur mit einem maximalen Durchmesser von 5 mm zulässig.

Bauteilfugen:
Sämtliche Anschlussfugen von Holzbauelementen zu Deckenplatten, Stützen, Wänden, sonstigen begrenzenden Bauteilen sind abzudichten. Gleiches gilt für konstruktiv erforderliche Stoßfugen in der Fläche von Holzbauelementen.
Die Stoßfugen in der Fläche sind in Abstimmung mit der Tragerksplanung als Stufenfalz oder Nut/Feder-Verbindung auszuführen.

Ausführung von nach Fertigstellung Fassade bzw. Innenausbau nicht sichtbare Fugen:
Innenseite: abkleben mit Klebeband
Anforderungen Klebeband:
- luftdicht gemäß EN 12114
- dampfdiffussionsbremsend
- temperaturbeständig: mind. -20°C bis 100°C
- alterungsbeständig

Außenseite (Fassadenseite): abkleben mit Klebeband
Anforderungen Klebeband:
- diffusionsoffen
- winddicht
- schlagregensicher
- wasserundurchlässig
- temperaturbeständig: mind. -20°C bis 100°C
- alterungsbeständig

Ausführung von nach Fertigstellung Fassade bzw. Innenausbau sichtbare Fugen:
Einbau von luftdichten und vorkomprimierten Fugenbändern, nicht sichtbar, im Stoß, so dass eine schall- und luftdichte Anschlussfuge zwischen Holzbauteilen oder zwischen Holz- und Massivbauteilen hergestellt wird.
Material: Neopren oder gleichwertig
Ausführung: geschlossenzellig
Farbton: schwarz
Brandverhalten: B1
Breite: ca. 8 bis 30 mm nach Erfordernis

Holzbauelemente, welche aus konstruktiven oder sonstigen Transport-/Montage-Gründen in mehreren Elemente zerlegt werden, müssen an den Stoßstellen mit Stufenfalz oder Nut-/Feder Verbindung erstellt werden, in Abstimmung mit der Tragwerksplanung. Sämtliche Stoßfugen von Holzbauteilen untereinander oder an angrenzende Bauteile sind mit entsprechenden Dichtbändern luftdicht und schalldämmend auszuführen. Entsprechender Aufwand ist in die nachfolgenden Positionen einzukalkulieren und mit diesen abgegolten.

Verbindungsmittel: Soweit ein Vorbohren bei Schraub- und Ankerverbindungen notwendig ist, ist diese Leistung bei den entsprechenden nachfolgenden Postionen ohne gesonderte Erwähnung mit einzukalkulieren und damit abgegolten.

Transporte:
Die Holzelemente sind in Ihren Abmessungen so zu planen, dass keine Sondertransporte gemäß §32 der Straßenverkehrszulassungs-Ordnung notwendig werden!
Der Witterungsschutz der Holzelemente und Holzbauteile bis zum Einbau auf der Baustelle ist durch den AN sicherzustellen und wird nicht gesondert vergütet.

Die vor stehenden Ausführungsvorgaben und -hinweise sind in entsprechenden nachfolgenden Positionen zu berücksichtigen mit den denselben abgegolten.

*Hinweis: Ausführungshinweise Zimmererarbeiten*
Für alle Holzbauteile der nachfolgenden Leistungsbeschreibung ist Holzschutz gemäß DIN bei Vorfertigung nicht notwendig. Soweit die entsprechenden Kriterien einer Vorfertigung nicht eingehalten werden, ist Holzschutz gemäß DIN 68800 Teil 3 auszuführen und in die nachfolgenden Positionen einzukalkulieren.

Befestigungsmittel für Anschlüsse und Verankerungen sind nur explizit beschrieben, soweit sie in der statischen Berechnung benannt bzw. im Positionstext sind. Sämtliche weitere konstruktiv notwendigen Befestigungsmittel sind in den nachfolgend beschriebenen Positionen einzukalkulieren und mit diesen abgegolten.

**1.11.1 Brettsperrholzplatte, d=120 mm**
Liefern und montieren eines Brettsperrholzelements als vorgefertigtes, mehrschichtiges Innenwandelement, inkl. sämtlicher notwendiger Befestigungsmittel gemäß DIN 18334, zimmermannsmäßiger Verbindungen und Anschlüsse.
Der Einheitspreis beinhaltet Anarbeiten an begrenzende oder aufgehende Bauteile,  soweit nicht mit separater Position beschrieben.

Einschließlich erforderlicher Fugendichtbänder zur Herstellung eines luft- und schalldichten Anschlusses der Elemente untereinander in der Fläche.

Alle Anschlüsse und Verbindungen sind zug- und druckfest gemäß den gängigen Details des Holzmodul-/Holzmassivbaues unter Beachtung der DIN EN 1995-1-1 bzw. DIN 1052-10 auszuführen.

Ausführung als Außenwandbauteil

Dicke: 120 mm
Bauteilbreite: ca. 570 cm
Bauteil Höhe: ca: 360 cm

Oberfläche:
- Außenseite Nicht-Sicht-Qualität
- Innenseite Industrie-Sicht-Qualität

Abrechnung nach m² Ansichtsfläche. Ausführung in sämtlichen gemäß Werkplan vorkommenden Größen und Abmessungen.
Menge: 42,000 m2

**1.11.2 Brettsperrholzplatte, d=120 mm, Attika**
Liefern und montieren eines Brettsperrholzelements als vorgefertigtes, mehrschichtiges Innenwandelement, inkl. sämtlicher notwendiger Befestigungsmittel gemäß DIN 18334, zimmermannsmäßiger Verbindungen und Anschlüsse.
Der Einheitspreis beinhaltet Anarbeiten an begrenzende oder aufgehende Bauteile,  soweit nicht mit separater Position beschrieben.

Einschließlich erforderlicher Fugendichtbänder zur Herstellung eines luft- und schalldichten Anschlusses der Elemente untereinander in der Fläche.

Alle Anschlüsse und Verbindungen sind zug- und druckfest gemäß den gängigen Details des Holzmodul-/Holzmassivbaues unter Beachtung der DIN EN 1995-1-1 bzw. DIN 1052-10 auszuführen.

Ausführung als Attikakonstruktion

Bauteilhöhe: ca. 71 cm

Oberfläche: Nicht-Sicht-Qualität

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
Abrechnung nach m² Ansichtsfläche. Ausführung in sämtlichen gemäß Werkplan vorkommenden Größen und Abmessungen.
Menge: 23,000 m2

**1.11.3 Brettsperrholzplatte, d=100 mm**
Liefern und montieren eines Brettsperrholzelements als vorgefertigtes, mehrschichtiges Innenwandelement, inkl. sämtlicher notwendiger Befestigungsmittel gemäß DIN 18334, zimmermannsmäßiger Verbindungen und Anschlüsse.
Der Einheitspreis beinhaltet Anarbeiten an begrenzende oder aufgehende Bauteile,  soweit nicht mit separater Position beschrieben.

Einschließlich erforderlicher Fugendichtbänder zur Herstellung eines luft- und schalldichten Anschlusses der Elemente untereinander in der Fläche.

Alle Anschlüsse und Verbindungen sind zug- und druckfest gemäß den gängigen Details des Holzmodul-/Holzmassivbaues unter Beachtung der DIN EN 1995-1-1 bzw. DIN 1052-10 auszuführen.

Ausführung als Außenwandbauteil und als Montage-UK für bauseitige Fenster und Türen

Dicke: 100 mm
Bauteilbreite: ca. 270 cm

Oberfläche: Nicht-Sicht-Qualität
Menge: 30,000 m2

**1.11.4 Brettsperrholzplatte, d=60 mm**
Liefern und montieren eines Brettsperrholzelements als vorgefertigtes, mehrschichtiges Innenwandelement, inkl. sämtlicher notwendiger Befestigungsmittel gemäß DIN 18334, zimmermannsmäßiger Verbindungen und Anschlüsse.
Der Einheitspreis beinhaltet Anarbeiten an begrenzende oder aufgehende Bauteile,  soweit nicht mit separater Position beschrieben.

Einschließlich erforderlicher Fugendichtbänder zur Herstellung eines luft- und schalldichten Anschlusses der Elemente untereinander in der Fläche.

Alle Anschlüsse und Verbindungen sind zug- und druckfest gemäß den gängigen Details des Holzmodul-/Holzmassivbaues unter Beachtung der DIN EN 1995-1-1 bzw. DIN 1052-10 auszuführen.

Ausführung als Decke auf Stahlbetonbinder in der Dachebene Vordach (Laubengang)

Dicke: 60 mm
Dach-/Elementbreite: ca. 240 cm

Oberfläche: Nicht-Sicht-Qualität

Abrechnung nach m² Ansichtsfläche. Ausführung in sämtlichen gemäß Werkplan vorkommenden Größen und Abmessungen.
Menge: 82,000 m2

**1.11.5 Zulage Mehrschichtplatte, d=100/120 mm, Befestigung Zuganker**
Zulage für vor beschriebenes Sperrholzelement, d=100 - 120 mm, für die Befestigung auf der Rohdecke.
Befestigungsmittel:
1 x Simpson Strong-Tie, AH 39050/2 Zuganker, o. glw.
2 x Fischer FAZ II 12/10
1 x 10 x CNA 4,0x40

Abrechnung pro Befestigungspunkt
Menge: 18,000 St

**1.11.6 Zulage Mehrschichtplatte, d=100/120 mm, Befestigung vertikal**
Zulage für vor beschriebenes Sperrholzelement, d=100/120 mm, für die Befestigung an Stahlbetonstütze mit entsprechend konstruktiv erforderlichen Montagewinkeln.

Befestigungsmittel:
2 x Fischer FAZ II 12/10
1 x 10 x CNA 4,0x40

Abrechnung pro Montagewinkel
Menge: 30,000 St

**1.11.7 Zulage BSP Außenwand, wind-/regendichter Bauteilanschluss**
Zulage für vor beschriebene BSP Außenwand, d=100/120 mm, für die fachgerechte Abdichtung der Fuge von Holzbauelementen zu Massivbauteilen.

Ausführung mit erforderlichen Fugendichtbändern zur Herstellung eines luftdichten Anschlusses der von innen, sowie eines wind- und regendichten Anschlusses außenseitig.

Abrechnung nach Metern für innen- und außenseitigen Anschluss gemeinsam
Menge: 105,000 m

**1.11.8 Zulage BSP Elementplatte, Stöpsel, 50 mm**
Zulage für vor beschriebene BSP Elementplatten für das Ausfräsen von Schraub- und sonstigen Verbindungsanschlüssen und das nachträgliche Schließen der Fräsungen mit einem Holzstöpsel, oberflächenbündig mit Wand-/Decken-Oberfläche.
Durchmesser: bis 50 mm
Holzart: analog BSP Elementplatte
Oberfläche: BSP Elementplatte
Menge: 10,000 St

**1.11.9 Wandschalungsbahn**
Liefern und montieren einer Wandschalungsbahn auf vor beschriebenem Brettschichtholzelement. Stöße abgeklebt.
Technische Anforderung:
- sd-Wert: ≤ 0,05m
- Brandverhalten: E
- Freibewitterung: mind. 3 Monate
- Wassersäule: 10.000 mm
- Widerstand Wasserdurchgang: W1
- Dehnung längs/quer: mind. je 85%
- alterungsbeständig
- Temperaturbeständigkeit: - 40°C bis 100°C

Abschlussfugen:
Sämtliche Abschlussfugen zu begrenzenden Bauteilen sind gemäß Herstellervorschrift mit Klebeband, Kleber, etc. abzudichten. Entsprechender Aufwand wird entgegen der DIN 18334 Punkt 0.5.3 nicht nach Metern vergütet, sondern ist in diese Position einzurechnen und mit dieser abgegolten,
Menge: 75,000 m2

**1.11.10 Aussparung Mehrschichtplatte, h=100 - 120 mm, 500 cm²**
Zulage zu vor beschriebener Mehrschichtplatte, h=100 - 120 mm, für die Erstellung einer Aussparung.
Form Aussparung: Rechteck mit fluchtenden Seiten
Abmessung Aussparung: bis ca. 500 cm² (bis z.B. 20 x 25 cm)
Menge: 1,000 St

**1.11.11 Aussparung Mehrschichtplatte, h=100 - 120 mm, über 500 bis 1500 cm²**
Zulage zu vor beschriebener Mehrschichtplatte, h=100 - 120 mm, für die Erstellung einer Aussparung.
Form Aussparung: Rechteck mit fluchtenden Seiten
Abmessung Aussparung: über 500 bis 1500 cm² (bis z.B. 50 x 30 cm)
Menge: 2,000 St

**1.11.12 Aussparung Mehrschichtplatte, h=100 - 120 mm über 1500 bis 5000 cm²**
Zulage zu vor beschriebener Mehrschichtplatte, h=100 - 120 mm, für die Erstellung einer Aussparung.
Form Aussparung: Rechteck mit fluchtenden Seiten
Abmessung Aussparung: über 1500 bis 5000 cm² (bis z.B. 50 x 100 cm)
Menge: 3,000 St

**1.11.13 Aussparung Mehrschichtplatte, h=100 - 120 mm über 5000 bis 10000 cm²**
Zulage zu vor beschriebener Mehrschichtplatte, h=100 - 120 mm, für die Erstellung einer Aussparung.
Form Aussparung: Rechteck mit fluchtenden Seiten
Abmessung Aussparung: über 5000 bis 10000 cm²
Menge: 1,000 St

**1.11.14 Aussparung Mehrschichtplatte, h=100 - 120 mm 200 x 77 cm**
Zulage für vor beschriebene Mehrschichtplatte, h=100 - 120 mm, für das herstellen einer Aussparung für bauseitigen Einbau einer Tür (Teilausschnitt in BSP-Element im oberen Bereich der Tür).

Abmessung Aussparung B x H: ca. 200 x 77 cm
Menge: 1,000 St

**1.11.15 Vorgefertigte Befestigungsmittel**
Werkmäßig bzw. industriell gefertigte Verbindungs- und Befestigungsmittel aus verzinktem Stahl wie Winkel, BMF, Balkenschuhe, Sparrenpfettenanker, Stabdübel, Geka-Dübel, Flach-/Rundstahlanker, Nagelbänder, Windrispenbänder, Schraub- und Rillennägel, Nagelbleche, Schrauben, Nägeln, etc. für vor beschriebenen Dachstuhl / Dachgauben liefern und fachgerecht nach den Ausführungsplänen, sowie den statischen Unterlagen und Berechnungen des Statikers einbauen und nach Ausführungsvorschrift befestigen und montieren. Kleinmengenzuschläge sind im Einheitspreis enthalten. Die Vergütung erfolgt für vorgefertigte Befestigungsmittel, soweit diese nicht bereits mit gesonderter Position beschrieben, in den einzelnen Bauteil-Positionen beinhaltet oder Nebenleistung nach DIN 18334 sind.
Menge: 20,000 kg

**1.11.16 Feuchtigkeitssperrbahn unter Holzkonstruktionen**
Feuchtigkeitssperrbahn unter der Holzkonstruktion wie Pfetten, Schwellen und Balkenköpfe in Bahnen liefern und verlegen.
Ausführung: Glasvliesbitumenbahn V13
Breite: bis 16 cm
Menge: 60,000 m

**1.11.17 Fugendichtband (Kompriband)**
Zulage für vor beschriebene Holz-Bauteile für liefern und einbauen eines selbstklebenden, vorkomprimierten Fugendichtbandes, Einbau nach Herstellervorschrift an begrenzenden Bauteile aus Mauerwerk oder Beton
Fugendichtband BG 2: Breite ca. 30 mm, Höhe ca. 6 - 15 mm

Angeb.Fabrikat:

.................................................
(vom Bieter auszufüllen)

Ausführung auf besondere Anweisung durch die Bauüberwachung.
Menge: 10,000 m

#### 1.12 Regiearbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**1.12.1 Bauleiter**
Für evtl. erforderliche Arbeiten, die nicht in der Leistungsbeschreibung erfaßt sind und nur auf ausdrückliche Anordnung und gegen Nachweis zur Ausführung kommen, werden verrechnet für: Fachbauleiter
Menge: 3,000 Std

**1.12.2 Meister-/Polierstunde**
Für evtl. erforderliche Arbeiten, die nicht in der Leistungsbeschreibung erfasst sind und nur auf ausdrückliche Anordnung und gegen Nachweis zur Ausführung kommen, werden verrechnet für: Meister / Werkpolier
Lohngruppe 6 gemäß §5 BRTV
Menge: 5,000 Std

**1.12.3 Vorarbeiterstunden**
wie vor beschrieben, jedoch Vorarbeiter
Lohngruppe 5 gemäß §5 BRTV
Menge: 5,000 Std

**1.12.4 Spezialfacharbeiterstunden**
wie vor beschrieben, jedoch Spezialfacharbeiter
Lohngruppe 4 gemäß §5 BRTV
Menge: 5,000 Std

**1.12.5 Facharbeiterstunden**
wie vor beschrieben, jedoch Facharbeiter
Lohngruppe 3 gemäß §5 BRTV
Menge: 15,000 Std

**1.12.6 Fachwerkerstunden**
wie vor beschrieben, jedoch Fachwerker
Lohngruppe 2 gemäß §5 BRTV
Menge: 5,000 Std

**1.12.7 Bauwerkerstunden**
wie vor beschreiben, jedoch Bauwerker
Lohngruppe 1 gemäß §5 BRTV
Menge: 5,000 Std

**1.12.8 Azubistunden**
wie vor beschreiben, jedoch Auszubildender
Menge: 2,000 Std

**1.12.9 Kleintransporter mit Fahrer**
Kleintransporter für Personentransport
einschl. Fahrer, auf Anordnung
und zum Nachweis betreiben.
Menge: 2,000 Std

**1.12.10 Klein-LKW bis 2 to Nutzlast einschl. Fahrer,**
Kleinlastkraftwagen / Pritschenwagen einschl. Fahrer, auf Anordnung und zum Nachweis,betreiben.

mind. Nutzlast bis t: 2,0
Menge: 2,000 h

**1.12.11 LKW über 2 to bis 13 to einschl. Fahrer**
Lastkraftwagen einschl. Fahrer, auf Anordnung und zum Nachweis,betreiben.

mind. Nutzlast in t: über 2,0 bis 13,0
Menge: 2,000 Std

**1.12.12 Hydraulikbagger einschl. Fahrer, bis 5,0 to**
Hydraulikbagger einschl. Fahrer, mit Raupen- oder Radfahrwerk,
einschließlich Greifer/Tieflöffel,
Betriebsgewicht < 5,0 to
auf Anordnung und zum Nachweis betreiben.
Menge: 2,000 h

**1.12.13 Klein-Radlader einschl. Fahrer, bis 5,0 to**
Radlader einschl. Fahrer, auf Anordnung und zum Nachweis
betreiben.
einschließlich Schaufel, Inhalt bis ca. 0,35 m³
Betriebsgewicht ≤ 5,0 to
Menge: 2,000 h

**1.12.14 Maschinist**
wie vor beschreiben, jedoch Maschinist
Menge: 4,000 Std

**1.12.15 Betonmischer/Rührwerk ohne Bedienung**
Betonmischer bis 100 Liter bzw. Doppel-Rührwerk mit Mörtelwanne, nach Wahl des AN, ohne Bedienung
Menge: 1,000 Std

**1.12.16 Elektrokleingerät ohne Bedienung**
Elektrokleingerät ohne Bedienung, auf Anordnung
und zum Nachweis betreiben.
wie zum Beispiel Handkreissäge, Bohrmaschine,
Akkuschrauber, Winkelschleifer, Elektrofuchsschwanz, etc.
Ausführung kabelgebunden oder Akkubetrieb
Menge: 1,000 Std

**1.12.17 Schlagbohrhammer ohne Bedienung**
Schlagbohrhammer ohne Bedienung, auf Anordnung
und zum Nachweis betreiben.
Menge: 2,000 Std

**1.12.18 Abbruchhammer ohne Bedienung**
Abbruch-/Stemmhammer ohne Bedienung, auf Anordnung
und zum Nachweis betreiben bis 15 Kg Einsatzgewicht
Menge: 2,000 Std

**1.12.19 Rüttelplatte ohne Bedienung**
Rüttelplatte mittlere Größe ohne Bedienung, auf Anordnung
und zum Nachweis betreiben.
Menge: 1,000 Std

**1.12.20 Ziegel-/Steinschneidsäge ohne Bedienung**
Ziegel-/Steinschneidsäge ohne Bedienung, auf Anordnung
und zum Nachweis betreiben.
Menge: 1,000 Std

### 2 Grundleitungen

#### 2.1 Schmutzwassergrundleitungen

*Hinweis: Schmutz und Regenwasserleitungen*
Schmutz und Regenwasserleitungen unter der Bodenplatte

Hinweis:
Die Rohrleitungen sind in die hergestellten Öffnungen im Bestand zu verlegen. Die Verlegung erfolgt innerhalb des Gebäudes. Die Leitungen sind fachgerecht zu befestigen.

**2.1.1 PE-HD Rohr DN 100**
*** Bezugsbeschreibung
PE-HD-Rohr DN 100
PE-Abwassersystem für Entwässerungsanlagen nach
DIN EN 12056 in Verbindung mit DIN 1986-100 sowie
DIN EN 752.

Abwasserleitungen aus getemperten PE-Rohren und Formstücken mit glatten Enden, für Abwasserleitungen innerhalb und außerhalb von Gebäuden; Verbindung durch Elektro-Muffenschweißung; Verlegung nach Herstellerrichtlinien unter Einhaltung der DIN EN12056 und DIN 1986-100 sowie DIN EN 752 und DIN EN 1610.

Die Verarbeitung und Verlegung ist nach den herstellerspezifischen Vorschriften sowie unter Einhaltung einschlägiger Normen durchzuführen.

Elektro-Schweißmuffen, Form- und Verbindungsstücke werden separat im LV ausgeschrieben. Verschnitt sowie Befestigungs- und Kleinmaterial sind in die Einheitspreise einzukalkulieren.

Werkstoff: PE-HD
Dimension: DN 100
Menge: 65,000 m

**2.1.2 PE-HD-Rohr DN 125**
*** wie Position 2.1.1
PE-HD-Rohr DN 125
für Abwasserleitungen innerhalb und außerhalb von Gebäuden, Verbindung mit Elektro-Schweißmuffe

Werkstoff: PE-HD
Dimension: DN 125
Menge: 15,000 m

**2.1.3 Einfachabzweig aus PE-HD - DN 100**
*** wie Position 2.1.1
Einfachabzweig aus PE-HD - DN 100
für Abwasserleitungen innerhalb und außerhalb von Gebäuden, Verbindung mit Elektro- oder Stumpfschweißung alle Abgänge und Grade

Werkstoff: PE-HD
Dimension: DN 100
Menge: 24,000 St

**2.1.4 Einfachabzweig aus PE-HD - DN 125**
*** wie Position 2.1.1
Einfachabzweig aus PE-HD - DN 125
für Abwasserleitungen innerhalb und außerhalb von Gebäuden, Verbindung mit Elektro- oder Stumpfschweißung alle Abgänge und Grade

Werkstoff: PE-HD
Dimension: DN 125
Menge: 8,000 St

**2.1.5 PE-HD-Bogen alle Grade DN 100**
*** wie Position 2.1.1
PE-HD-Bogen alle Grade DN 100
für Abwasserleitungen innerhalb und außerhalb von Gebäuden, Verbindung mit Elektro- oder Stumpfschweißung

Werkstoff: PE-HD
Dimension: DN 100
Menge: 66,000 St

**2.1.6 PE-HD-Bogen alle Grade DN 125**
*** wie Position 2.1.1
PE-HD-Bogen alle Grade DN 125
für Abwasserleitungen innerhalb und außerhalb von Gebäuden, Verbindung mit Elektro- oder Stumpfschweißung

Werkstoff: PE-HD
Dimension: DN 125
Menge: 4,000 St

**2.1.7 PE-HD-Reduzierung DN 125/100**
*** wie Position 2.1.1
PE-HD-Reduzierung DN 125/100
für Abwasserleitungen innerhalb und außerhalb von Gebäuden, Verbindung mit Elektro-Schweißmuffe

Werkstoff: PE-HD
Dimension: DN 125/100
Menge: 3,000 St

**2.1.8 PE-HD-Passstück DN 100**
*** wie Position 2.1.1
PE-HD-Passstück DN 100
für Abwasserleitungen innerhalb und außerhalb von Gebäuden, Verbindung mit Elektro-Schweißmuffe

Werkstoff: PE-HD
Dimension: DN 100
Menge: 50,000 St

**2.1.9 PE-HD-Passstück DN 125**
*** wie Position 2.1.1
PE-HD-Passstück DN 125
für Abwasserleitungen innerhalb und außerhalb von Gebäuden, Verbindung mit Elektro-Schweißmuffe

Werkstoff: PE-HD
Dimension: DN 125
Menge: 4,000 St

**2.1.10 PE-HD-Steckmuffe DN 100 mit Lippendichtung**
*** wie Position 2.1.1
PE-HD-Steckmuffe DN 100 mit Lippendichtung
für Abwasserleitungen innerhalb und außerhalb von Gebäuden, Verbindung mit Elektro-Schweißmuffe

Eigenschaften:
- mit Lippendichtung aus EPDM
- Schweißende zum Verbinden mit Elektroschweißmuffe

Werkstoff: PE-HD
Dimension: DN 100
Menge: 30,000 St

**2.1.11 PE-HD-Elektro-Schweißmuffe DN 100**
*** wie Position 2.1.1
PE-HD-Elektro-Schweißmuffe DN 100
DN 100 / d 110 mm

Werkstoff: PE-HD
Dimension: DN 100
Menge: 225,000 St

**2.1.12 PE-HD-Elektro-Schweißmuffe DN 125**
*** wie Position 2.1.1
PE-HD-Elektro-Schweißmuffe DN 125
DN 100 / d 110 mm

Werkstoff: PE-HD
Dimension: DN 125
Menge: 33,000 St

**2.1.13 Herstellen einer Heizelementstumpfschweißverbindung DN 100-125**
Herstellen einer Heizelementstumpfschweißverbindung
DN 100 -125 an einer Schmutzwasserleitung aus PE-HD nach DIN 8074 / DIN 8075. Die Schweißung ist fachgerecht nach den Vorgaben der DVS-Richtlinie 2207-1 zwischen zwei Rohrenden oder zwischen Rohr und Formstück (Bogen, T-Stück etc.) auszuführen.

Das Liefern, Bereitstellen, Betreiben und Wiederentfernen aller für die Schweißung erforderlichen Geräte und Materialien sowie die Ausführung aller notwendigen Arbeitsschritte durch qualifiziertes Personal sind vollständig in den Einheitspreis dieser Position einzukalkulieren.

Im Einheitspreis sind folgende Leistungen einzukalkulieren:

1. Arbeitsvorbereitung und Witterungsbedingungen:
  Einrichten und Räumen des unmittelbaren Arbeitsbereiches. Die Schweißarbeiten dürfen nur ausgeführt werden, wenn der Schweißbereich vor ungünstigen Witterungseinflüssen wie Feuchtigkeit, Wind und starker Sonneneinstrahlung geschützt ist. Die Umgebungstemperatur muss während des gesamten Schweiß- und Abkühlvorgangs zuverlässig über +5 °C liegen. Die Verantwortung für die Einhaltung dieser Rahmenbedingungen liegt beim Auftragnehmer.

1. Gerätebereitstellung:
  Bereitstellen der Heizelementstumpfschweißmaschine, des Stromerzeugers, der verstellbaren Rollenböcke, der Rohrverschlussstopfen sowie aller weiteren benötigten Werkzeuge und Hilfsmittel.

1. Vorbereitungsarbeiten:
  Lagern und exaktes axiales Ausrichten der Rohre/Formstücke. Spanabhebendes Planhobeln der Fügeflächen, Prüfen auf Spalt und Versatz sowie das Reinigen der Schweißflächen und des Heizelements mit geeignetem Reiniger.

1. Schweißvorgang:
  Durchführung des vollständigen, maschinengesteuerten oder manuell überwachten Schweißprozesses (Angleichen, Anwärmen, Umstellen, Fügen und Abkühlen) gemäß den für Material, Durchmesser und Wanddicke geltenden Parametern.

1. Personalqualifikation und Nachweise:
  Die ausführenden Schweißer müssen über eine gültige Schweißerprüfbescheinigung (z.B. nach DVS 2212-1) für das anzuwendende Schweißverfahren verfügen. Die entsprechenden Nachweise sind der Fachobjektüberwachung unaufgefordert, spätestens
  4 Wochen vor Beginn der Schweißarbeiten, zur Prüfung vorzulegen. Der Einsatz von Personal ohne gültige Qualifikation ist nicht zulässig.

1. Qualitätssicherung und Dokumentation:
  Visuelle Prüfung jeder Schweißnaht auf einen gleichmäßigen, umlaufenden Doppelwulst. Erstellen eines detaillierten, schriftlichen Schweißprotokolls für jede einzelne Verbindung, das dem Auftraggeber unaufgefordert vorzulegen ist. Die Protokolle sind den finalen Bestandsunterlagen beizufügen.

1. Nacharbeiten:
  Das Entfernen des inneren oder äußeren Schweißwulstes ist nur nach gesonderter Anweisung auszuführen und wird ggf. gesondert vergütet.

Die Lieferung der Rohre und Formstücke in in einer anderen Position enthalten und wird gesondert vergütet.

Rohrleitung DN 100-125
Material PE-HD
Menge: 16,000 St

**2.1.14 Verschließen der Anschlusspunkte DN 100**
Verschließen der Anschlusspunkte DN 100
zum Schutz vor Verschmutzung

- einschl. liefern und montieren einer Verschlusskappe, -stopfen oder Enddeckel
- Rohrmaterial: PE-HD
Menge: 16,000 St

**2.1.15 Grundleitungsanschluss fixieren**
Grundleitungsanschluss fixieren

Grundleitungsanschluss aus PE-HD ausrichten und fachgerecht befestigen inklusive dafür nötigem Befestigungsmaterial. Der ausgerichtete Grundleitungsanschluss ist mittels Fotodokumentation zu dokumentieren.

Die Fotodokumentation ist den Bestundsunterlagen beizulegen.
Menge: 16,000 St

**2.1.16 Anschluss an bestehende SW Kanal DN 125**
Anschluss an bestehende SW Kanal DN 125

Anschluss herstellen an bestehendes Rohr PE-HD DN 125 aus PE-HD

Es ist ein Anschluss an eine bereits verelgte DN 125 Schmutzwasserkanalleitung aus PE-HD herzustellen, die in einer Vorabmaßnahme auf dem Baufeld bereits verlegt wurde.

Hinweis
Folgendes ist in dieser Position einzukalkulieren:
- Freilegen der bis zur Gebäudefassade verlegten Rohrleitung
- Leitungsende säubern und für Neuanschluss vorbereiten
- 2 Elektoschweißmuffen

Hinweis
Die Arbeiten werden in einer Tiefe von ca. 0,85 m unter GOK ausgeführt. Eine entsprechende Erschwernis muss in die Einheitspreise mit eingerechnet werden.
Menge: 1,000 St

*Hinweis: Bodenabläufe*

**2.1.17 Bodenablauf DN 100 aus Gusseisen**
Bodenablauf DN 100 aus Gusseisen

weiß epoxiert mit Beschichtung
Stutzenneigung 90Gr.
geprüft gemäß DIN EN 1253
ohne Geruchverschluss
Baustoffklasse A1, nicht brennbar
natürlicher, recyclebarer Werkstoff
geprüfter, integrierter Schallschutz gemäß VDI 4100:2012,
SST III = 22dB(A)
mit Pressdichtungsflansch und Erdungsanschluss
mit Sickeröffnungen, mit Bauzeitschutzdeckel

Ablaufleistung 2,0 l/s
Menge: 7,000 St

**2.1.18 Zwischenstück DN 100 aus Kunststoff**
Zwischenstück DN 100 aus Kunststoff

- Stutzendurchmesser 125 mm,
- mit Abdichtring,
- Höhenverstellbarkeit 35-90 mm,
Menge: 7,000 St

**2.1.19 Geruchverschluss aus Kunststoff**
Geruchverschluss aus Kunststoff

- zweiteilig herausnehmbar,
- bestehend aus Glocke und Staurohr,
- mit angespritzter Lippendichtung
Menge: 7,000 St

*Hinweis: Aufsatzstück für Verbundabdichtung*

**2.1.20 Aufsatzstück aus Kunststoff für Verbundabdichtung**
Aufsatzstück aus Kunststoff für Verbundabdichtung

Stutzendurchmesser 125 mm, Dünnbett mit angespritztem Kunststoffvlies für die Dünnbettanbindung, Wassereinwirkungsklasse W3-I gemäß DIN 18534,
Rahmen aus Edelstahl 148 x 148 mm Schlitzrost aus Edelstahl, verriegelbar mit Verschieberahmen für Barfußbereich geeignet, höhenverstellbar, mit Abdichtring Belastungsklasse K3,
rutschhemmend, Klasse C gemäß DIN 51097

Hinweis
Die Aufsatzstücke sind in Zusammenarbeit mit dem Estrichleger zu montieren.
Ein diesbezüglicher Mehraufwand wie zusätzliche Anfahrt und Abfahrten sind in die Einheitspreise mit einzukalkulieren.
Menge: 5,000 St

*Hinweis: Aufsatzstücke Standard*

**2.1.21 Aufsatzstück aus Edelstahl für Technikräume**
Aufsatzstück aus Edelstahl für Technikräume

- Stutzendurchmesser 125 mm,
- korrosionsbeständiger Rahmen aus Edelstahl,
- Rahmenmaß 150 x 150 mm,
- korrosionsbeständiger Gitterrost aus Edelstahl,
- lose eingelegt,
- rutschhemmend, nicht Barfußbereich geeignet,
- Belastungsklasse L 15 = 1,5 t,
- mit Abdichtring,
- Sickerwasserring optional,

Hinweis
Die Aufsatzstücke sind in Zusammenarbeit mit dem Estrichleger zu montieren.
Ein diesbezüglicher Mehraufwand wie zusätzliche An- und Abfahrten sind in die Einheitspreise mit einzukalkulieren.

liefern und montieren
Menge: 2,000 St

*Hinweis: Finor Edelstahl für Verbundabdichtung*

**2.1.22 Reinigungsverschluss DN 100**
Reinigungsverschluss DN 100
aus Edelstahl, Werkstoff 1.4301, zweiteilig, höhenverstellbar
Deckel aus Edelstahl für wählbare Oberfläche,
Belastungsklasse K 3, mit umlaufendem beschichteten Edelstahlflansch für die Dünnbettanbindung
Unterteil mit Pressdichtungsflansch
Geruch- und Wasserdicht
rückstausicher bis 0,5 bar

Hinweis
Die Aufsatzstücke sind in Zusammenarbeit mit dem Estrichleger zu montieren.
Ein diesbezüglicher Mehraufwand wie zusätzliche An- und Abfahrten sind in die Einheitspreise mit einzukalkulieren.
Menge: 1,000 St

*Hinweis: Finor Edelstahl ohne Abdichtung*
Finor Edelstahl für ohne Abdichtung

**2.1.23 Reinigungsverschluss DN 100**
Reinigungsverschluss DN 100
aus Edelstahl, Werkstoff 1.4301, zweiteilig, höhenverstellbar
Deckel aus Edelstahl, Werkstoff 1.4301
Belastungsklasse M 125
Unterteil mit Pressdichtungsflansch
Geruch- und wasserdicht
rückstausicher bis 0,5 bar
Stutzenneigung 90Gr.
Menge: 1,000 St

*Hinweis: Zubehör für Renigungsverschluss aus Edelstahl*

**2.1.24 Abdichtring für Reinigungsverschluss DN 100 aus Edelstahl**
Abdichtring für Reinigungsverschluss DN 100 aus Edelstahl
zur Abdichtung des Ringspaltes zwischen Ablaufkörper und Aufsatzstück
Menge: 2,000 St

**2.1.25 Stutzenverlängerung aus Edelstahl**
Stutzenverlängerung aus Edelstahl
für Renigungsverschluss DN 100
Werkstoff 1.4301,Stutzendurchmesser 200 mm,
höhenverstellbar, mit Abdichtung des Ringspaltes
zwischen Aufsatzstück und Ablaufkörper,
Höhenverstellbarkeit 55-120 mm,
Menge: 21,000 St

*Hinweis: Finor Gusseisen*

**2.1.26 Reinigungsverschluss DN 100 aus Gusseisen**
Reinigungsverschluss DN 100 aus Gusseisen
mit Anstrich, zweiteilig, höhenverstellbar
Stutzenneigung 90Gr., Belastungsklasse L 15
geprüft gemäß DIN EN 1253.
mit Messingrahmen für wählbare Oberfläche
mit Abdichtring.
Unterteil mit Pressdichtungsflansch
Geruch- und wasserdicht
rückstausicher bis 0,5 bar

Höhenverstellbar 120-150 mm

Hinweis
Die Aufsatzstücke sind in Zusammenarbeit mit dem Estrichleger zu montieren.
Ein diesbezüglicher Mehraufwand wie zusätzliche An- und Abfahrten sind in die Einheitspreise mit einzukalkulieren.
Menge: 1,000 St

**2.1.27 Lippendichtring**
Lippendichtring
für Reinigungsverschluss DN 100 aus Gusseisen
Menge: 1,000 St

*Hinweis: Bodenablauf Putzkammer*
Bodenablauf Putzmaschine

**2.1.28 Bodenablauf DN 100**
Bodenablauf DN 100
aus Gusseisen weiß epoxiert, Stutzenneigung 90Gr,
geprüft gemäß DIN EN 1253, nicht brennbar gemäß Baustoffklasse A1,natürlicher, recyclebarer Werkstoff
ohne Glockengeruchverschluss,
mit Pressdichtungsflansch und Erdungsanschluss
mit Sickeröffnungen, mit Bauzeitschutzdeckel.

Ablaufleistung 2,0 l/s
Menge: 1,000 St

**2.1.29 ACO Glockengeruchverschluss DN 100**
ACO Glockengeruchverschluss DN 100
aus Kunststoff
komplett mit Lippendichtring,
für Bodenablauf DN 100
Stutzenneigung 90 Gr.
Menge: 1,000 St

**2.1.30 Aufsatzstück aus Kunststoff**
Aufsatzstück aus Kunststoff

Verlängerte Ausführung
Stutzendurchmesser 198 mm, Dünnbett
mit angespritztem Kunststoffvlies, für die Dünnbettanbindung
Wassereinwirkungsklasse W3-I gemäß DIN 18534
Rahmen aus Edelstahl 194 x 194 mm
Gitterrost aus Edelstahl, rutschhemmend, Verschieberahmen
höhenverstellbar 30-240 mm, mit Abdichtring, Sickerwasserring optional.

Belastungsklasse L 15

Hinweis
Die Aufsatzstücke sind in Zusammenarbeit mit dem Estrichleger zu montieren.
Ein diesbezüglicher Mehraufwand wie zusätzliche Anfahrt und Abfahrten sind in die Einheitspreise mit einzukalkulieren.

liefern und montieren
Menge: 1,000 St

**2.1.31 Bodenablauf / Finor fixieren**
Bodenablauf / Finor fixieren

Bodenablauf / Finor aus Guss ausrichten und fachgerecht befestigen inklusive dafür nötigem Befestigungsmaterial. Der ausgerichtete Bodenablauf ist mittels Fotodokumentation zu dokumentieren.

Die Fotodokumentation ist den Bestundsunterlagen beizulegen.
Menge: 11,000 St

*Hinweis: Mauerkragen*

**2.1.32 Mauerkragen aus EPDM für Rohre DN 100**
Mauerkragen aus EPDM für Rohre DN 100
passend für die vorgenannte Abwasserrohre für den Einbau in Wänden / Decken, abdichtend gegen drückendes Wasser, gasdicht, bestehend aus einer Elastomer-Dichtmanschette und 2 Spannbändern, die in die am Bauteil angeformten Nuten eingelegt und mit dem Rohr verspannt werden.

Liefern, auf das einzubetonierende Rohr aufziehen, mit Spannband befestigen und in die Schalung positionieren für Grundleitungsanschlüsse und Bodenabläufe.

Ø-Bereich: 110 - 121 mm
Menge: 16,000 St

**2.1.33 Mauerkragen aus EPDM für Reinigungsverschluss**
Mauerkragen aus EPDM
passend für die vorgenannten für Reinigungsverschluss
DN 100 aus Gusseisen, für den Einbau in Wänden / Decken, abdichtend gegen drückendes Wasser, gasdicht.

Liefern, auf den einzubetonierenden Reinigungsverschlussaufziehen, mit Spannband befestigen und in die Schalung positionieren für Bodenabläufe.

Ø-Bereich: 120-130 mm
Menge: 2,000 St

**2.1.34 Mauerkragen aus EPDM für Bodenablauf DN 100 135-148 mm**
Mauerkragen aus EPDM
passend für den vorgenannten Bodenablauf DN 100 für den Einbau in Wänden / Decken, abdichtend gegen drückendes Wasser, gasdicht.

Liefern, auf den einzubetonierenden Bodenabaluf aufziehen, mit Spannband befestigen und in die Schalung positionieren für Grundleitungsanschlüsse und Bodenabläufe.

Ø-Bereich: 135-148 mm
Menge: 7,000 St

**2.1.35 Mauerkragen aus EPDM für Bodenablauf DN 100 200-224 mm**
Mauerkragen aus EPDM
passend für den vorgenannten Bodenablauf DN 100 aus Gusseisen und für Reinigungsverschluss DN 100 aus Edelstahl, für den Einbau in Wänden / Decken, abdichtend gegen drückendes Wasser, gasdicht.

Liefern, auf den einzubetonierenden Bodenabaluf aufziehen, mit Spannband befestigen und in die Schalung positionieren für Grundleitungsanschlüsse und Bodenabläufe.

Ø-Bereich: 200-224 mm
Menge: 2,000 St

#### 2.2 Erdarbeiten

*Hinweis: Allgemeine Hinweise Erdarbeiten auf dem Gelände*
Allgemeine Hinweise Erdarbeiten auf dem Gelände

Aufgrund der beengten Platzverhältnisse muss berücksichtigt werden, dass der Rohrgraben abschnittsweise geöffnet bzw. verfüllt werden muss. Die Zufahrt zu der Baustelle ist aus dem Baustelleneinrichtungsplan zu entnehmen.

Vor Beginn der Erdarbeiten hat der AN Einsicht in die Spartenpläne vorzunehmen und ggf. Rücksprache mit dem jeweiligen Versorger zu halten. Kosten für die Beschaffung der genehmigten Spartenpläne sind in die Einheitspreise mit einzukalkulieren.

Das Baufeld befindet sich auf einem Schulgelände, welches in Teilbereichen in Nutzung befindlich ist. Zum Schutz der Personen sind jeweilige Gräben in jedem Fall entsprechend zu sichern.

Für den Bereich der Außenanlagen
Der Baustellenbereich ist vom öffentlichen Straßennetz aus mit den erforderlichen Baumaschinen erreichbar.

*Hinweis: Entsorgungskosten*
Entsorgungskosten

In die abgefragten Leistungen zur Entsorgung von demontiertem Material und Bauteilen sind sämtliche Lager-, Transport- und Sicherungsaufwendungen einzukalkulieren.
Bei der Entsorgung ist die örtliche Abfallsatzung strikt zu befolgen. Sämtliche Nachweise über die Entsorgung sind vom AN unaufgefordert vorzulegen.

*Hinweis: Erdarbeiten für Rohrtrassen*

*Hinweis: Bautechnische Bodenklassifizierung*
Bautechnische Bodenklassifizierung

- nach 18496GW bzw. GI
- Bodenklasse 3-5 nach 18300

**2.2.1 Aushub Gerät Leitungen bis 1,00 m**
Aushub Gerät Leitungen bis 1,00 m

Aushub bis zum Boden der Gräben für Schmutz- und Regenwasserleitungen, profilgerecht ausheben. Verbau nur nach Notwendigkeit (Verbau wird gesondert abgerechnet). Aushub profilgerecht lösen, seitlich lagern, verfüllen und verdichten. Das Planum ist wieder ordnungsgemäß herzustellen, sprich Verfüllen und Verdichten nach DIN 4094 und anschließend lagenweise in Schichten von max. 30 cm wieder verfüllen und verdichten.
Verdichtungsgrad mind. DPr 0,98. Bodenverdrängung über
20 bis 30 %, verdrängten Boden laden und zur Kippstelle fördern und planieren, einschl. Kippgebühr.
Arbeiten mit Gerät.

- Aushubtiefe bis 1,0 m
- Sohlenbreite der Gräben über 0,8 bis 1,0 m

Hinweis:
- Der Bagger darf nur elektrisch betrieben werden, da die Arbeiten im Gebäude stattfinden.
- Die maximale Höhe der Zufahrt und des Arbeitsbereichs beträgt 2,3 m.
- Die maximale Breite der Zufahrt beträgt 2,2 m.
- Zuwegung Gebäude: nur Erdgeschoss
- Zubringwege im Gebäude: max. 35 m
Menge: 47,000 m3

**2.2.2 Liefern und Einbringen von Sand bis DN 200**
Liefern und Einbringen von Sand bis DN 200

- Körnung 0/4 mm
- Bettung und Überdeckung der Rohrleitungen
- Höhe der Bettung 10 cm zuzüglich Leitungszone
- Höhe der Überdeckung 10 cm über Rohrscheitel
- für Rohr DN 100 / 200

Liefern und nach Einbauanleitung des Herstellers einbauen.

Hinweis:
- Der Bagger darf nur elektrisch betrieben werden, da die Arbeiten im Gebäude stattfinden.
- Die maximale Höhe der Zufahrt und des Arbeitsbereichs beträgt 2,3 m.
- Die maximale Breite der Zufahrt beträgt 2,2 m.
- Zuwegung Gebäude: nur Erdgeschoss
- Zubringwege im Gebäude: max. 35 m
Menge: 80,000 m

**2.2.3 Handaushub BK 3/5 100 %**
Handaushub BK 3/5 100 %

Boden der Gräben für Abwasserkanäle, nach Abtrag des Oberbodens, profilgerecht ausheben. Verbau nur nach Notwendigkeit (Verbau wird gesondert abgerechnet), Aushubtiefe bis 1,0 m, Sohlenbreite der Gräben über
0,7 bis 0,8 m, profilgerecht lösen, seitlich lagern, verfüllen und verdichten. Verdichtungsgrad mind. DPr 0,98. Bodenverdrängung über 30 bis 40 %, verdrängten Boden laden, Abfuhr zur Deponie.

- Bodenklassen: 3 bis 5 DIN 18300
- Arbeiten von Hand
Menge: 4,000 m3

**2.2.4 Zuschlagsposition zu Handaushub BK 3/5 100 %**
Zuschlagsposition zu Handaushub BK 3/5 100 %

Der Handaushub kann nicht seitlich gelagert werden.

In dieser Position ist als Zuschlag folgender Aufwand einzukalkulieren:

- Der Aushub ist in eine Handschubkarre einzufüllen.
- Der Aushub ist per Hand abzutransportieren und an einem nach Vorgabe der OÜ angegebenen Ort abzuladen.
- Nach Abschluss der Grundleitungsverlegung ist das Erdreich am Ablageort wieder aufzunehmen per Hand und an den Gewinnungsort zurücktransportieren und wieder fachgerecht schichtenweise einzubringen (Verdichten ist in der Position Handaushub enthalten)
- Die maximale Höhe der Zufahrt und des Arbeitsbereichs beträgt 2,3 m.
- Die maximale Breite der Zufahrt beträgt 2,2 m.
- Zuwegung Gebäude: nur Erdgeschoss
- Zubringwege im Gebäude: max. 35 m
- Bodenklassen: 3 bis 5 DIN 18300
- Arbeiten von Hand
Menge: 2,000 m3

**2.2.5 Untergrund nachträglich verdichten im Gebäude**
Untergrund nachträglich verdichten im Gebäude
in Abtragsflächen, Verdichtungsgrad mind. DPr 0,98, Bodenklassen 3 bis 5 DIN 18300.

Hinweis
- Die Einbringung kann nur mit geeignetem Gerät erfolgen.
- Antrieb darf nur elektrisch betrieben werden, da die Arbeiten im Gebäude stattfinden.
- Die maximale Höhe der Zufahrt und des Arbeitsbereichs beträgt 2,3 m.
- Die maximale Breite der Zufahrt beträgt 2,2 m.
- Zuwegung Gebäude: nur Erdgeschoss
- Zubringwege im Gebäude: max. 35 m
Menge: 80,000 m2

**2.2.6 Zwischenlagern auf Lagerplatz**
Zwischenlagern auf Lagerplatz

Erdaushub am Gewinnungsort aufladen und an einen vom Auftragnehmer zu stellenden Lagerplatz zwischenlagern und wieder anliefern (nach Erfordernis und Anordnung der Objektüberwachung).
Menge: 27,000 m3

**2.2.7 Zwischenlagern auf Lagerplatz im Gebäude**
Zwischenlagern auf Lagerplatz im Gebäude

Erdaushub am Gewinnungsort aufladen und an einem nach Vorgabe der Objektüberwachung bestimmten Lagerplatz zwischenlagern und wieder anliefern (nach Erfordernis und Anordnung der Objektüberwachung).

Hinweis
- Das Zwischenlagern kann nur mit geeignetem Gerät erfolgen.
- Antrieb darf nur elektrisch betrieben werden, da die Arbeiten im Gebäude stattfinden.
- Die maximale Höhe der Zufahrt und des Arbeitsbereichs beträgt 2,3 m.
- Die maximale Breite der Zufahrt beträgt 2,2 m.
- Zuwegung Gebäude: nur Erdgeschoss
- Zubringwege im Gebäude: max. 35 m
Menge: 20,000 m3

**2.2.8 Austauschen im Grabenbereich**
Boden austauschen im Grabenbereich
bei nicht verwendbarem Erdmaterial.

Einschließlich Anlieferung und Einbringung, sowie Abtransport des nicht verwendbaren Materials.
Ausführung nach Erfordernis und nur durch schriftliche und Anordnung der örtlichen Objektüberwachung).

Hinweis
- Die Einbringung kann nur mit geeignetem Gerät erfolgen.
- Antrieb darf nur elektrisch betrieben werden, da die Arbeiten im Gebäude stattfinden.
- Die maximale Höhe der Zufahrt und des Arbeitsbereichs beträgt 2,3 m.
- Die maximale Breite der Zufahrt beträgt 2,2 m.
- Zuwegung Gebäude: nur Erdgeschoss
- Zubringwege im Gebäude: max. 35 m
Menge: 5,000 m3

**2.2.9 Abfuhr von Aushubmaterial**
Abfuhr von Aushubmaterial
das wegen seiner Beschaffenheit zur Wiedereinfüllung der Gräben nicht geeignet ist (Erdreich / Kies mit Bauschutt vermischt) bzw. als verdrängter Boden nicht mehr eingefüllt wird, auf eine Kippe nach Wahl des Auftragnehmers.

Ausführung nach Erfordernis und nur durch schriftliche und Anordnung der örtlichen Objektüberwachung.
Menge: 8,000 m3

*Hinweis: Erdarbeiten Sonstiges*

**2.2.10 Hindernis im Boden DN 50 - 150 Abwasserrohr**
Hindernis im Boden DN 50 - 150 Abwasserrohr

Demontage und Entsorgung von Abwasserleitungen aus Kunststoffen (wie PP, PE-HD,Guss) mit Formstücken im Aushubbereich. Leitungen heraustrennen, Demontage einschließlich Befestigung, Stütz- oder Unterlagesbeton und Rohrverbindung.

Abtransport und fachgerechte Entsorgung mit Entsorgungsnachweis einschließlich aller Nebenarbeiten. Ausführung der Leistung auf Veranlassung der örtlichen Fachbauleitung.
Die Leistung ist mit sämtlichen Werkzeugen und Betriebsmitteln zu kalkulieren.

Anfallende Stoffe gehen in das Eigentum des AN über und sind fachgerecht zu entsorgen.
Menge: 46,000 m

**2.2.11 Hindernis im Boden aufnehmen**
Hindernis im Boden aufnehmen

Es ist mit Beton-, Stahl- und Stahlbetonresten zu kalkulieren, Bauschutt, abbrechen und aufnehmen.

- Rohrgrabentiefe bis 1,25 m

Anfallende Stoffe gehen in das Eigentum des AN über und sind fachgerecht zu entsorgen.
Menge: 0,250 m3

**2.2.12 Verdichtungsnachweis als Rammsondierung**
Verdichtungsnachweis als Rammsondierung
oder Lastplattenversuch im Bereich neben Schächten und an vom AG festzulegenden Stellen der Rohrtrasse.

Der Nachweis ist schriftlich zu dokumentieren.
Menge: 3,000 St

#### 2.3 Bauhilfsleistungen

**2.3.1 Führen Bautagebuch**
Führen Bautagebuch

Der AN hat ein Bautagebuch zu führen und wöchentlich vorzulegen. Eine Kopie bzw. ein Durchschlag verbleibt bei der Fachobjektüberwachung zur Dokumentation.

Inhalt:
- Datum
- Objekt
- Wetter (Temperatur, Bewölkung, Niederschlag)
- Namen weiterer anwesende Firmen / Personen
- Namen und Funktion des eingesetzten Personals des AN
- Eingesetzte Baugeräte / -maschinen
- Verwendete Materialien
- Ergebnisse von Besprechungen (Anwesende, Name und Firma), Beginn und Ende, usw.)
- Dokumentation (Fotos) von tatsächlichen oder nur vermuteten Mängeln und Beschädigungen, Verlauf von Kabeln / Rohrleitungen, bevor verfüllt wird
- Baufortschritte im Allgemeinen (Überblick) und im Detail
- Dem Auftragnehmer übergebene Ausführungspläne ggf. mit Index bei Planänderungen während der Ausführung.
Menge: 1,000 psch

**2.3.2 Abnahme der Schmutzwasserleitungen**
Abnahme der Schmutzwasserleitungen
aller vor genannten Leistungen im Gebäude, in Teilabschnitten durch die zuständige Behörde bzw. seinen Erfüllungsgehilfen (eine Firma, die auf der Firmenlsite für Kanaldirchtprüfungen steht) so weit gewünscht, einschließlich aller Nebenarbeiten und Terminkoordinierung.

- Leitungslänge ca. 80 m DN 100-125

Hinweis
Das Abnahmeprotokoll ist inkl. der Unterschrift der zuständigen Behörde ebenso in den Bestands- und Revisionsunterlagen zu hinterlegen.
Menge: 1,000 St

**2.3.3 Spülen der Schmutzwassergrundleitungen im Gebäude**
Spülen der Schmutzwassergrundleitungen im Gebäude
ca. 80 m Schmutzwassernetz.

Hinweis
Die Prüfberichte sind ebenso in den Bestands- und Revisionsunterlagen zu hinterlegen.
Menge: 1,000 St

**2.3.4 Prüfen der Schmutzwassergrundleitungen im Gebäude**
Prüfen der Schmutzwassergrundleitungen im Gebäude
auf Dichtigkeit gemäß DIN 4033 Ziff. 9.2 mit 0,5 bar; im Einvernehmen und unter Aufsicht der Prüfbehörde durchführen.

In die Position einzurechnen ist:

- Abdichten aller Rohrenden
- Vorhalten der Druckprüfeinrichtung
- zusätzliche Abzweige in Teilabschnitten nach Erfordernis und Baufortschritt
- alle erforderlichen Werkzeuge und Geräte

Erstellung des Prüfprotokolls mittels zugelassenem Messcomputer über die Druckprüfung und Unterschrift des zuständigen Tiefbauamtes.

Hinweis
Die Prüfberichte sind ebenso in den Bestands- und Revisionsunterlagen zu hinterlegen.

Hinweis
Die Dichtheitsprüfung darf nur durch fachlich geeigneten und unabhängigen dritten Unternehmer erfolgen.
Fachlich geeignete Unternehmer (FGU) sind Firmen, die gemäß den Anforderungen der Stadtwerke Geretsried für die Zustandserfassung und Dichtigkeitsprüfung von Abwasserleitungen und Schächten auf Privatgrund geeignet sind. Diese sind auf derm Firmenliste für Kanaldichtheitsprüfung gelistet.

Folgende FGU sind derzeit bei den Stadtwerken Geretsried KU gelistet:

KS Abwassertechnik GmbH
Gabelstraße 1
85777 Fahrenzhausen

Umwelttechnik Trimborn
Bruggspergerstr. 23
81545 München

Huber Linden OHG
Haarstraße 1
83623 Dietramszell-Linden

THG Abwassertechnik GmbH
Isarstraße 5
82065 Baierbrunn

Kanal Oberreiter GmbH
Westerham 5
84513 Töging

Abwassertechnik Kolb GmbH
Erbistal 42
86934 Reichling

RKI Rothdach-Kanalprüfung-Inspektion
Kirchhaslacher Str. 16
87770 Oberschönegg

Eine Abnahme der Leistungen erfolgt nur nach Freigabe der Dichtheitsprüfung durch die Stadtwerke Geretsried.

Bei Auftragserteilung ist der Objektüberwachung das Unternehen spätestens nach einer Woche der FGU zu benennen und die von den Stadtwerken Geretsried ausgestellte gültige Befugnis zur Dichtheitsprüfung, im Zuständigkeitsbereich der Stadtwerke Geretsried, vorzulegen

Der FGU, der die Prüfung durchführt, das gemäß der Satzung für die öffentliche Entwässerungseinrichtung der Stadtwerke Geretsried § 11 nicht an der Ausführung der Kanalarbeiten beteiligt gewesen sein.

Gesamtlänge des zu prüfenden Leitungsstranges:

- Rohrleitung: Länge: bis ca.: 85 m; - Dimension: DN 125
- Prüfmedium: Luft oder Wasser
Menge: 1,000 St

**2.3.5 Behördengänge / Dienstleistung**
Behördengänge / Dienstleistung
zur Errichtung der Schmutzanlage. Koordination mit der zuständigen Behörde.

Anfertigen und Einreichen der Installations-Anmeldung nach den Vorschriften der zuständigen Behörde.

Bei der Kalkulation ist zu berücksichtigen, dass die erforderliche Installations-Anmeldung rechtzeitig beim zuständigen Versorgungsunternehmen eingereicht wird, evtl. anfallende Gebühren sind im Einheitspreis einzurechnen.

Alle notwendigen Abstimmungen und Terminkoordinationen, welche mit der zuständigen Behörde erforderlich werden sind in die Einheitspreise einzurechnen.
Menge: 1,000 St

#### 2.4 Montage-, Abnahme-; Revisionsunterlagen

*Hinweis: Bestandsunterlagen Vorgaben des Bauherren*
Bestandsunterlagen Vorgaben des Bauherren

Bei der Erstellung der Bestandsunterlagen sind die Vorgaben des Bauherren in Bezug auf das Inhaltsverzeichnis und die Layerstruktur einzuhalten.

**2.4.1 Werk- und Montageplanung des Auftragnehmers**
Werk- und Montageplanung des Auftragnehmers

Zu den Leistungen des Auftragnehmers (AN) gehört die Werk- und Montageplanung für das Gewerk des AN. Die Erstellung der Werk- und Montageplanung ist auf der Grundlage der vom AG übergebenen Ausführungsplanung, der Leistungsbeschreibung und der sonstigen Unterlagen, sowie der gültigen Normen, Verordnungen und Vorschriften durchzuführen.

Die Ausführungsplanung wird von Seiten des AG mit einem Vorlauf von 4 Wochen vor dem geplanten Montagebeginn dem AN zur Erstellung seiner Montageplanung zur Verfügung gestellt. Nachfolgende Planungsunterlagen sind hierbei mindestens durch den AN zu erstellen:

Koordinierte Werk- und Montagepläne M 1:50 und Schnitte mit allen Dimensionen, Durchflussmengen, Höhenangaben, Bezugsmasse zum Bauwerk, Angaben zu Wärmedämmungen und Isolierarten auf der TG Decke, Fundamenten, usw.
- Detaillierung aller zur Ausführung kommenden Schachtbauwerken und Rigolen mit Leitungsführung, Auslegung, Berechnungen, Höhenangaben, Lage und Ort
- Koordination und Abstimmung mit dem Entsorger und allen weiteren Sparten im Baufeld
- Statische Berechnungen / Nachweise für Fundamente, Überdeckungen usw.
- Zusammenführung der Sparten auf dem Baufeld
- Abgleich mit den genehmigten Entwässerungsplänen und Abweichungen
- Ergänzung von Maßketten welche für die Montage erforderlich sind
- Ergänzung von Rohrsolen welche für die Montage erforderlich sind
- Einholung einer verkehrsrechtlichen Anordnung (falls erforderlich). Die Ergebnisse und terminlichen Abstimmungen sind bei Abgabe der W+M-Planung vorzulegen

Die dem AN übergebenen Ausführungsplanunterlagen sind zu überprüfen, fortzuschreiben und auf den endgültigen Ausführungsstand anzupassen. Mindestens nachfolgende Leistungen sind hier auf Grundlage der vorliegenden Planung durch den AN zu erbringen:

- Fortschreibung Ermittlung und Zusammenstellung der Anschlussleistungen für Abwasser und Regenwasser
- Die Grundrisspläne sind im Maßstab 1:50 hinsichtlich Trassenführung, Materialien und Dimensionierung vollständig ausgearbeitet. Aufgrund der äußerst beengten Platzverhältnisse sind bei der Bearbeitung folgende Bearbeitungsschritte notwendig: Kontrolle aller Bauteile, ob die vorgesehenen Fabrikate mit dem konkret vorgesehenen Typ hinsichtlich der Platzvorgabe möglich ist. Die Überprüfung muss selbstverständlich im Zusammenhang mit den übergebenen Übersichtsplänen und in Zusammenarbeit mit den anderen Gewerken erfolgen.
- Ergänzung und Darstellung der geplanten Verbaumaßnahmen bei beengten Verhältnissen

Nach freigegebener W+M-Planung durch den AG ist die komplette W+M-Planung inkl. aller Anmerkungen und Ergänzungen 1-fach in Papier und in digitaler Form dem AG zu übergeben.

Die Position bezieht sich auf alle Anlagen.
Menge: 1,000 St

**2.4.2 Nachvermessung zur Herstellung von Bestandsplänen**
Nachvermessung zur Herstellung von Bestandsplänen

Alle verlegten Leitungen einschließlich Bauwerken wie Revisionsschächten sind zu vermessen und nach Koordinaten mit Höhenlage (Schächte, Sohle und Deckel) in den Bestandsplan einzutragen.

Für den Bestandsplan (Vergütung über nachfolgende Position) gilt:
- Maßstab 1:100 / 1:50 mit kompletter Topographie
  Größe ca. A0

Mit Darstellung der Rohrleitungen und dem Ausweis der Flurstücksgrenzen und der Flurstücksnummern vermessen unter Beachtung u.a. des DVGW Arbeitsblattes GW 120 bzw. der DIN 2425, Teil 1 und 3

- Die Einmessung erfolgt im offenen Graben.

Die Tiefenlage ist auf OK-Rohr einzumessen. Die Lage von Schächten, Abzweigen o. ä. ist auf eindeutig bestimmte Bezugspunkte über Dreieckspunkte einzumessen. Entsprechende Einbauskizzen sind Bestandteil der Leistung.
Leitungen im Gebäude unter der Bodenplatte (wenn vorhanden) werden auf Gebäudeachsen vermaßt.

- Layerstrukturen und Zeichnungsebenen gemäß Vorgaben des AG.
Menge: 1,000 psch

**2.4.3 Erstellen der Bestandsunterlagen zur Sichtung an OÜ**
*** Bezugsbeschreibung
Erstellen der Bestandsunterlagen zur Sichtung an OÜ

Gewerk Schmutzwasser und Regenwasser im Gelände

Zur Anfertigung der Dokumentation werden dem Auftragnehmer die Projektpläne des Objektplaners und des Fachplaners in digitaler Form in gängigen Formaten (*.dwg, *.dxf; *.doc, *.xls,*.pdf) zur Verfügung gestellt.

Bei Erstellung der Bestandsunterlagen hat der AN die Layerstruktur mit dem AG abzustimmen. Planungsfortschreibungen sind unter Berücksichtigung der Layervorgaben vorzunehmen. Die Ausführungsplanung wurde auf Basis der Vorgaben des Bauherrn erstellt.

Grundsätzlich muss die eigene Werk- und Montageplanung des AN Grundlage für die Dokumentation sein.

Der Auftragnehmer hat dem Auftraggeber alle für den sicheren und wirtschaftlichen Betrieb der Anlage erforderlichen Bedienungs- und Wartungsunterlagen, sowie Pläne nach dem Ist-Zustand zu übergeben.

10 Arbeitstage vor Abnahme der Anlagen sind die fortgeschriebenen Unterlagen nach dem aktuellen Stand als Bestandsunterlagen auf Datenträger (USB Stick) 1-fach in gängigen Formaten (*.dwg, *.dxf; *.doc, *.xls,*.pdf), komplett mit allen Plänen und Unterlagen an den Auftraggeber zu übergeben. Die Pläne sind mit "Bestand, Firma, Datum" zu kennzeichnen.

Folgende Unterlagen müssen enthalten und mindestens in folgenden separaten Registern abgelegt sein:

01.) Inhaltsverzeichnis

02.) Adressverzeichnis (Ersteller/ Kundendienst/ Wartungsdienst/ Störungsstelle usw.) mit Telefonnummern der Ansprechpartner

03.) Anlagenbeschreibungen mit Systembeschreibung

04.) Bedienungsanleitungen, Ersatzteilliste mit Lieferantenverzeichnis, Pflegehinweise, Datenblätter, Herstellerzertifikate Gerätebeschreibungen, Benutzerhandbücher Installationsanleitungen Wartungsplan, Wartungs- und Bedienungsanleitung sowie Wartungstermine

05.) Herstellerzertifikate, Fabrikatslisten, Prüfzeugnisse, Bedienungsanleitungen

06.) Nachweise allgemeiner Art und Bauartzulassungen, Fachunternehmererklärung, Übereinstimmungserklärung

07.) Messprotokolle und Informationen sind auf elektronischen Datenträgern USB Stick beizulegen.

08.) Protokolle und Prüfberichte (grundsätzlich mit rechtsverbindlicher(Unterschrift) für:

- Druckprotokolle Regenwasser
- Druckprotokolle Schmutzwasser
- Spülprotokolle Regenwasser
- Spülprotokolle Schmutzwasser
- Druckprotokolle Kälte und Trinkwasser
- Protokolle Lüftung (Dichtheit, Optische Inspektion, Reinigung)
- Ausrüstungs- und Funktionserklärung
- Protokoll über die Einweisung des Wartungs- und Bedienungspersonals
- Abnahmeprotokolle
- Protokolle der Kamerabefahrung SW
- Protokolle der optischen Inspektion der Rigolen

09.) Bestandspläne (Grundrisse), Gesamtfunktionsschema, Strangschema nach dem aktuellen Stand.

10.) Fotodokumentation

Sollten vom AN für einzelne Register keine Unterlagen erstellt werden können, so sind die Register mit einem entsprechendem Vermerk trotzdem anzulegen.

Die Dokumentation ist in deutscher Sprache anzufertigen.

Die Vorlage der kompletten Dokumentation ist Voraussetzung für die formale Abnahme durch den Auftraggeber.

Die Bestandsdokumentation ist dem Bauherrn gegen Unterschrift in 1-facher Ausfertigung in digitaler Form mittels USB-Stick oder Download-Link in mehrfarbiger Darstellung in geordnet mit Inhaltsangaben und Registerblättern zu übergeben.
Menge: 1,000 St

**2.4.4 Erstellen der Bestandsunterlagen zur Übergabe an Bauherr**
*** wie Position 2.4.3
Erstellen der Bestandsunterlagen zur Übergabe an Bauherr
nach Einpflege aller Prüfanmerkungen aus dem 1. Satz bzw. der Ergebnisse der Abnahme.

Für das Gewerk Grundleitungen für Schmutzwasser.

Ohne den durch die Objektüberwachung geprüften und freiggegebenen Entwurf ist eine Abnahme ausgeschlossen, da die Erstellung des Entwurfs eine wesentliche Leistung darstellt.

Erstellen der Bestandsunterlagen, Übergabe der Daten auf einen Digitalen Datenträger USB Stick oder als Download-Link.
Menge: 1,000 St

**2.4.5 Fotodokumentation der Anlage**
Fotodokumentation der Anlage

Die fototechnische Dokumentation mittels digitaler Kamera sämtlicher ausgeführter Arbeiten ist in dieser Position mit abgegolten.

Die Fotodokumentation ist generell ab Beginn der Arbeiten durchzuführen und in die Bestandsunterlagen zu integrieren. Auf Verlangen der Objektüberwachung sind bereits vorab Fotos von Teilbereichen bereitzustellen.

Ausführung wie folgt:

- Fotodokumentation der verlegten Leitungen vor Überdeckung mit Verortungsplan, Angabe des Datums.

- Die Fotos sind als Datei mit laufender Nummer und Entstehungsort digital in vorgegebenem Register zu hinterlegen.

- Die Fotos sind mit laufender Nummer und Entstehungsort in eigenem Register in den Bestands- und Revisionsunterlagen einzuordnen.

Für die Kalkulation ist mit bis zu 300 Fotos zu rechnen.
Menge: 1,000 St

#### 2.5 Stundenlohnarbeiten

*Hinweis: Stundenlohnarbeiten*
Stundenlohnarbeiten

Stundenlohnarbeiten werden nur nach Erteilung gesonderter schriftlicher Beauftragung ausgeführt und vergütet. Die Abrechnung erfolgt nach Verrechnungssätzen gegen Nachweis der tatsächlich geleisteten Stunden und des Materialverbrauchs.

Die Verrechnungssätze sind unter Beachtung der preisrechtlichen Vorschriften ermittelt und gelten unabhängig von der Anzahl der abgerechneten Stunden. Für etwa anfallende Stundenlohnarbeiten werden folgende Verrechnungssätze angeboten:

Lohnkosten:
Sie enthalten den tatsächlichen Lohn mit den Zuschlägen für Gemeinkosten, Sozialkassenbeiträge, vermögenswirksame Leistungen, Winterbauumlage und dergleichen sowie Lohn- und Gehaltsnebenkosten, An- und Abfahrtszeiten, Wegekosten.

Zuschläge für Nacht-, Sonntags- und Feiertagsarbeit sind nicht eingerechnet und ggf. gesondert nachzuweisen. Die Verrechnungssätze gelten während der vertraglich vereinbarten Ausführungsfrist, es sei denn, die Erstattung der Lohn- und Gehalt Mehr- oder -minderforderungen (Lohngleitklausel) ist Vertragsbestandteil.

Nachfolgende Stundenansätze sind geschätzt, die Verrechnungssätze gelten unabhängig von der Anzahl der abgerechneten Stunden.

Die Stundensätze der einzelnen Lohngruppen sind komplett auszufüllen. Sollte der Bieter über eine nachfolgend aufgeführte Lohngruppe nicht verfügen, hat er die nächst höher qualifizierte einzusetzen.

**2.5.1 Baustellenleiter/-in**
Baustellenleiter/-in

Stundenlohnarbeiten durch Arbeitskräfte auf Anordnung des AG ausführen. Der Verrechnungssatz für die jeweilige Arbeitskraft umfasst sämtliche Aufwendungen wie Lohn- und Gehaltskosten, Lohn- und Gehaltsnebenkosten, Zuschläge, lohngebundene und lohnabhängige Kosten, sonstige Sozialkosten, Gemeinkosten, Wagnis und Gewinn. Erschwerniszuschläge sowie Zuschläge für Überstunden, Nacht-, Sonntags- und Feiertagsarbeit werden gesondert vergütet.
Menge: 3,000 h

**2.5.2 Vorarbeiter/-in**
Vorarbeiter/-in

Stundenlohnarbeiten durch Arbeitskräfte auf Anordnung des AG ausführen. Der Verrechnungssatz für die jeweilige Arbeitskraft umfasst sämtliche Aufwendungen wie Lohn- und Gehaltskosten, Lohn- und Gehaltsnebenkosten, Zuschläge, lohngebundene und lohnabhängige Kosten, sonstige Sozialkosten, Gemeinkosten, Wagnis und Gewinn. Erschwerniszuschläge sowie Zuschläge für Überstunden, Nacht-, Sonntags- und Feiertagsarbeit werden gesondert vergütet.
Menge: 5,000 h

**2.5.3 Arbeiter/-in**
Arbeiter/-in

Stundenlohnarbeiten durch Arbeitskräfte auf Anordnung des AG ausführen. Der Verrechnungssatz für die jeweilige Arbeitskraft umfasst sämtliche Aufwendungen wie Lohn- und Gehaltskosten, Lohn- und Gehaltsnebenkosten, Zuschläge, lohngebundene und lohnabhängige Kosten, sonstige Sozialkosten, Gemeinkosten, Wagnis und Gewinn. Erschwerniszuschläge sowie Zuschläge für Überstunden, Nacht-, Sonntags- und Feiertagsarbeit werden gesondert vergütet.
Menge: 5,000 h

**2.5.4 Stundenlohnarbeiten durch Lastkraftwagen**
Stundenlohnarbeiten durch Lastkraftwagen
auf Anordnung des AG ausführen. Der Verrechnungssatz für den jeweiligen LKW umfasst sämtliche Aufwendungen für den Einsatz des LKW, insbesondere Gerätevorhalte- und Betriebsstoffkosten sowie sämtliche Zuschläge, einschließlich der Kosten für den Fahrer. Der Verrechnungssatz gilt für das zum Zeitpunkt des Abrufes einsatzbereit auf der Baustelle befindliche Fahrzeug. Vergütet werden die tatsächlich geleisteten Arbeitsstunden nach der tatsächlichen Nutzlast des jeweiligen LKW (ohne Erhöhung der Nutzlaststufe für Sonderfahrzeuge). LKW ca. 5 t Nutzlast.
Menge: 2,000 h

**2.5.5 Stundenlohnarbeiten durch Baugeräte Bagger**
Stundenlohnarbeiten durch Baugeräte Bagger
auf Anordnung des AG ausführen.
Der Verrechnungssatz für das jeweilige Gerät umfasst sämtliche Aufwendungen für den Einsatz, insbesondere Gerätevorhalte- und Betriebsstoffkosten sowie sämtliche Zuschläge, einschließlich der Kosten für das Bedienungspersonal. Der Verrechnungssatz gilt für das zum Zeitpunkt des Abrufes einsatzbereit auf der Baustelle befindliche Baugerät. Vergütet werden die tatsächlich geleisteten Arbeitsstunden. Bagger bis 0,4 m³.
Menge: 2,000 h

**2.5.6 Anfahrt auf die Baustelle bei nicht regulären Arbeitszeiten**
Anfahrt auf die Baustelle bei nicht regulären Arbeitszeiten

Die Abrechnung der Anfahrt bei Stundenlohnarbeiten erfolgt wie folgt:

Die Anfahrt wird ausschließlich dann vergütet, wenn das Gewerk zu der betreffenden Zeit nicht regulär im Einsatz ist.

Leistung wie folgt:
Für die Anfahrt wird 1 Stück Pauschale abgerechnet.
Die Pauschale deckt die Hin- und Rückfahrt sowie alle Nebenkosten ab wie Fahrzeugkosten inkl. Betriebsmittel
(Treibstoff, Mautgebühren, Parkgebühren etc.).
Fahrzeit von bis zu 2 Personen (empfohlene Anzahl für gängige Einsätze). Die Fahrzeit wird nicht zusätzlich nach Stunden abgerechnet.
Menge: 1,000 St

### 3 Erdungsanlage

#### 3.1 Erdungsanlage

*Hinweis: Vortext Fundamenterdereinlegearbeiten*
Vortext Fundamenterdereinlegearbeiten

Der Einbau der Komponenten für den Fundamenterder ist durch eine Elektro-, Blitzschutzfachkraft oder durch eine Baufachkraft, unter Aufsicht einer Elektro- oder Blitzschutzfachkraft, durchzuführen.

*Hinweis: Vortext Schnittstelle Fundamenterder - Blitzschutz*
Vortext Schnittstelle Fundamenterder - Blitzschutz

Der Fundamenterder ist im Bereich der Bodenplatte zu erstellen. Unter der Bodenplatte wird eine Dämmung eingebracht. Das Fundamenterdernetz unter der Bodenplatte ist entsprechend in VA-Stahl und in der Bodenplatte verzinkt auszuführen. Um die Blitzschutz- ableitungen außen und die Potentialausgleichsschienen innen an den Fundamenterder anschließen zu können, sind innen und außen Erdungsfestpunkte mit Gewinde M12 einzubauen.

*Hinweis: Angaben zur Ausführung Blitzschutzanlagen*
Angaben zur Ausführung Blitzschutzanlagen

1.1 Für das neu zu errichtende Gebäude ist eine
  Blitzschutzanlage in Blitzschutzklasse 3 zu
  errichten.

1.2 Bauart des Gebäudes
  siehe Baubeschreibung Rohbau

1.3 Ausbildung der Anschlüsse an Bauwerke
  Die Bauwerksanschlüsse (Trennstellen)
  werden als Erdungspunkte ausgeführt.

1.4 Dokumentation
  Durch den Auftragnehmer ist ein Prüfbuch
  anzulegen.

1.5 Gebäudedaten
  siehe allgemeine Baubeschreibung Rohbau

*Hinweis: Fundamenterdersystem*
Fundamenterdersystem

Das Fundamenterdersystem muss entsprechend DIN VDE 0185-305 Teil 3 (inkl. Beiblätter) mit der Bewehrung verbunden werden.

Die ordnungsgemäße Ausführung der elektrisch leitenden Verbindungen sowie der Einbindung der Erdungsfestpunkte, ist durch den AN zu dokumentieren (mit Fotos) und durch die Objektüberwachung freigeben zulassen.

Die Baumaßnahme erhält ein Blitzschutz- / Erdungssystem Blitzschutzklasse 3 (Ableitungen im Abstand von max. 15 x 15 m).

*Hinweis: Vortext Fundamenterder*
Vortext Fundamenterder

In Zusammenarbeit mit der Rohbaufirma sind, durch die Blitzschutzfachkraft oder / und einer Elektrofachkraft, während der Baupahse ein Fundamenterdersystem einzugelegen.

Der Fundamenterder und Ringerder ist Bestandteil der elektrotechnischen Anlage und darf nur unter Beaufsichtigung einer Elektrofachkraft oder / und Blitzschutzfachkraft verlegt werden.

Zulassung Blitzschutzfachkraft

Die Zulassung der geprüften Blitzschutzfachkraft oder / und der Elektrofachkraft ist der Ausschreibung beizulegen. Von der Vorlage der Kopie des Prüfzeugnis wird der Ausschluss der Auftragswertung abhängig gemacht.

**3.1.1 Fundamenterder verzinkt**
Fundamenterder verzinkt

als Flachband 3,5 x 30 mm oder Runddraht verzinkt RD 10 mm, in vorhandene Sauberkeitsschicht oder Schalung und Bewehrung von Fundamenten und Stützen, Leitung aus Flachband Fl 30 DIN 48801-St oder Runddraht RD 10 mm verlegen, Leitung alle 2 m gut leitend mit der Bewehrung verbinden, einschl. der erforderlichen Verbinder und Kreuzklemmen.
Menge: 230,000 m

**3.1.2 Kreuzklemme verzinkt**
Kreuzklemme verzinkt

für Verbindung Erdleitung bis RD 12 bzw. Bandeisen mit 4 Schrauben und Muttern Ausführung verzinkt komplett liefern und montieren.
Menge: 22,000 St

**3.1.3 Verbindungsfahne verzinkt bis 2 m**
Verbindungsfahne verzinkt bis 2 m

zur Verbindung zwischen Fundamenterder und "starren Durchführungen für Erdungen" aus Flachband FL 30 DIN 48801-ST oder Runddraht Rd 10 mm,Länge ca. bis 2 m komplett liefern und beidseitig anschließen einschließlich Verbindungsmaterial.
Menge: 13,000 St

**3.1.4 Verbindungsfahne verzinkt 2 bis 4 m**
Verbindungsfahne verzinkt 2 bis 4 m

zur Verbindung zwischen Fundamenterder und "starren Durchführungen für Erdungen" aus Flachband FL 30 DIN 48801-ST oder Runddraht Rd 10 mm,Länge 2 bis 4 m komplett liefern und beidseitig anschließen einschließlich Verbindungsmaterial.
Menge: 6,000 St

**3.1.5 Erdleitung V4A, Runddraht Rd 10**
Erdleitung V4A, Runddraht Rd 10

Werkstoff: V4A
in bauseits, vorhandenen Graben einlegen einschließlich der erforderlichen Befestigungs- und Verbindungsmaterialien / Kreuzklemmen.
Menge: 470,000 m

**3.1.6 Erdungspunkt V4A**
Erdungspunkt V4A

Starre Verbindung für Erdung in Betonmauern zur bündigen Einbetonierung der Durchführung in der Verschalung. Fixierung an der Verschalung mit Stiften und Anschluss an Fundamenterder mit aufgeschraubter Kreuzklemme; Durchführung ca. 120 mm lang, mit V4A-Leiterkern mit Anschlussklemmen verzinkt,
Bolzen M 12 komplett mit Muttern und U-Scheiben,
inkl. Anschlusszubehör, liefern und vor dem Betonieren an Schalung befestigen.
Menge: 4,000 St

**3.1.7 Wasserdichte Wanddurchführung V4A**
Wasserdichte Wanddurchführung V4A

Druckwasserdichte Wanddurchführung in neu
erstellten Wänden
Für weiße und schwarze Wanne
Geeignet für die druckwasserdichte Durchführung von Wänden, z. B. zum Verbinden des Ringerders im Außenbereich mit dem Potentialausgleich im Innenbereich.
Einbau in bestehende Aussenwand
einschl. notweniger Bohrung, Abdichtungssatz bzw. Adichtungseinheit und Durchführung der passenden Erdungsleitung (Gesamtlänge von Anbindung Ringerder zum Innenbereich ca. 3 m)
sodass innen eine Potentialausgleichsschiene (separate Positionen) montiert werden kann.
Menge: 4,000 St

**3.1.8 Kreuzklemme V4A**
Kreuzklemme V4A

für Verbindung Erdleitung bis RD 12 bzw. Bandeisen mit 4 Schrauben und Muttern
Ausführung Edelstahl
Menge: 40,000 St

*Hinweis: Vortext Verbindungspunkte Erdungsanlage*
Vortext Verbindungspunkte Erdungsanlage

Die Verbindungspunkte sind mit Korrosionsschutz zu schützen. Im Übergangsbereich zwischen Beton und Erdreich, im gefährdeten Bereich, mit unzerstörbarer Korrosionsschutzbinde für aggressive Böden.

**3.1.9 Korrosionsschutz**
Korrosionsschutz

Schützen von Verbindungspunkten, Auffangeinrichtungen und Ableitungen sowie Erdeinführungsstangen, durch Anstrich mit Chlorkautschukfarbe; Anstrich dreifach oder / und im gefährdeten Bereich mit unzerstörbarer Korrosionsschutzbinde für aggressive Böden für Runddrähte und Flachstähle.
In Absprache mit der Objektüberwachung, wo diese eingesetzt werden sollen.
Menge: 36,000 St

**3.1.10 Dehnungsband**
Dehnungsband

Anschluss- und Überbrückungsbauteil als flexibles Dehnungsband zur Überbrückung von Dehnungsfugen 40 x 5 mm mit Bohrung zum Befestigen mit Schrauben, Mindestlänge 240 mm.
Menge: 20,000 St

*Hinweis: Vortext Umfang der Prüfungen vor Abnahme*
Vortext Umfang der Prüfungen vor Abnahme

Die Prüfungen gliedern sich in folgende Punkte

Baubegleitende Prüfungen und Foto-Dokumentation
- Baubegleitende Messungen der
  Erdungswiderstände lt. den VDE-Bestimmungen,
  die Messprotokolle der Durchgangswiderstände
  der Fundamenterder und / oder Ringerder
- Foto-Dokumentation der Anschlüsse und
  Verbindungen der DIN 18014 Erdungsanlage

Besichtigung
- Prüfung der Planungs- und Bestandsunterlagen
  auf Vollständigkeit, fachtechnische Richtigkeit
  und Übereinstimmung mit der Ausführung des
  Blitzschutzsystems
- Prüfung der fachtechnischen Richtigkeit und der
  Ausführung des Blitzschutzsystems
- Kontrolle der Fangeinrichtungen und Ableitungen
- Kontrolle der Erdungsanlage / Ringerder
- Prüfung des Blitzschutz-Potentialausgleichs
- Prüfen des Blitzschutz-Potentialausgleichs mit
  deren elektrischen Anlagen
- Kontrolle der Näherungen

Abnahmeprüfung
- vor der Abnahme ist die Überprüfung der
  Blitzschutzeinrichtungen durch Messen und
  Prüfung nach VOB durchzuführen, gemessene
  Widerstandswerte sind tabelarisch aufzulisten mit
  Prüfbericht DIN 48831, mit Anlagenbeschreibung
  DIN 48830 mit Bestandszeichnungen DIN 48820.

**3.1.11 Messungen des Erdungswiderstandes**
Messungen des Erdungswiderstandes

lt. der VDE-Bestimmungen des Erdungswiderstandes der erstellten / bauseits erstellten bzw. vorhandenen Erdungsanlage einschließlich des Durchgangswiderstandes des Fundamenterders komplett erstellen; einschließlich Erstellung eines Messprotokolles.
Diese Messung ist vor Anschluss an den Außenbereich, für jedes Gebäude (bzw. Punkt) einzeln zu erstellen und das Ergebnis der Objektüberwachung vorzulegen.
Vergütung pro Messung eines Punktes (Erdungsanschluss, Erdungsfestpunkt usw. im Innen- und Aussenbereich).
Menge: 16,000 St

**3.1.12 Erstellen der Bestandsunterlagen 2-fach**
Erstellen der Bestandsunterlagen 2-fach

Zur Anfertigung der Dokumentation werden dem Auftragnehmer die Projektpläne (1-fach als Papierpläne und als pdf-Datei) des Ingenieurbüros zur Verfügung gestellt.
Die Dokumentation umfasst die Erstellung und Aktualisierung nachstehend geforderter Unterlagen.

Der Auftragnehmer hat dem Auftraggeber alle Pläne nach dem Ist-Zustand zu übergeben. Die neu verlegten Leitungsnetzte sind einzumessen und in die Bestandspläne zu übernehmen.

10 Arbeitstage vor Abnahme der Anlagen sind die fortgeschriebenen Unterlagen nach dem aktuellen Stand als Bestandsunterlagen in Ordnern, übersichtlich abgeheftet, an den Auftraggeber zu übergeben. Die Dokumentation ist so zu gestalten, dass Aufbau und Funktion des Systems eindeutig und leicht erkennbar ist und eine optimale Instandhaltung und Instandsetzung gewährleistet ist. Die Pläne sind mit "Bestand, Firma, Datum" zu kennzeichnen.

Umfang der Dokumentation

Folgende Unterlagen müssen enthalten und im Ordner abgelegt sein:

- Inhaltsverzeichnis mit Deckblatt
- Nachweis von der ausführenden
  VDE-Blitzschutz-Fachkraft
- Einlegeplan Fundamenterder / Blitzschutz
- Messungen der Erdungswiderstände
- tabelarische Listen der gemessenen
  Widerstandswerte
- Foto-Dokumentation
- Dokumentation der Erdungsanlage DIN 18014
- Prüfbericht DIN 48831,
- Anlagenbeschreibung DIN 48830
- Bestandszeichnungen DIN 48820

Die Vorlage der kompletten Dokumentation ist Voraussetzung für die formale Abnahme durch den Auftraggeber.

Erstellen der Bestandsunterlagen 2-fach wie vor beschrieben, in pausfähiger Ausfertigung und auf digitalen Datenträger.
Menge: 1,000 St
